# Sistema de bombeo de diesel

- Propiedad del archivo: CYPE INGENIEROS, S.A.
- Formato: FIEBDC-3/2002
- Ámbito geográfico: Perú
- Divisa: PEN
- Costes indirectos: 3.00 %
- Gastos generales: 13.00 %
- Beneficio industrial: 6.00 %
- IVA: 18.00 %

## I Instalaciones

### IC Calefacción, refrigeración, climatización y agua caliente sanitaria

#### ICD Combustible líquido

**ICD160** Ud Sistema de bombeo de diesel.
Sistema de bombeo de diesel, formado por: una bomba, con una potencia de 120 W, caudal máximo de 30 l/h, motor con protección IP55, para alimentación monofásica a 230 V; filtro; vacuómetro; válvulas de corte; válvulas de retención; manómetro; presostato de doble función; válvula de seguridad; tanque de membrana, de plancha de acero; detector de derrames con sonda; tablero eléctrico de control y soporte metálico. Totalmente montado, conexionado y puesto en marcha por la empresa instaladora para la comprobación de su correcto funcionamiento. Sin incluir la instalación eléctrica.
Incluye: Replanteo. Colocación y fijación del sistema de bombeo. Conexionado. Puesta en marcha.
Criterio de medición de proyecto: Número de unidades previstas, según documentación gráfica de Proyecto.
Criterio de medición de obra: Se medirá el número de unidades realmente ejecutadas según especificaciones de Proyecto.

| Código | Ud | Descripción | Rendimiento | Precio | Importe |
|---|---|---|---|---|---|
| mt38dep900a | Ud | Sistema de bombeo de diesel, formado por: una bomba, con una potencia de 120 W, caudal máximo de 30 l/h, motor con protección IP55, para alimentación monofásica a 230 V; filtro; vacuómetro; válvulas de corte; válvulas de retención; manómetro; presostato de doble función; válvula de seguridad; tanque de membrana, de plancha de acero; detector de derrames con sonda; tablero eléctrico de control y soporte metálico. (material) | 1.000 | 3570.84 | 3570.84 |
| mo004 | h | Operario calefactor. (mano de obra) | 1.234 | 32.15 | 39.67 |
| mo103 | h | Oficial calefactor. (mano de obra) | 1.234 | 21.68 | 26.75 |
| % | % | Herramientas | 2 % | 3637.26 | 72.75 |
|  |  | Costes directos |  |  | 3710.01 |
