# Medidor de diesel

- Propiedad del archivo: CYPE INGENIEROS, S.A.
- Formato: FIEBDC-3/2002
- Ámbito geográfico: Perú
- Divisa: PEN
- Costes indirectos: 3.00 %
- Gastos generales: 13.00 %
- Beneficio industrial: 6.00 %
- IVA: 18.00 %

## I Instalaciones

### IC Calefacción, refrigeración, climatización y agua caliente sanitaria

#### ICD Combustible líquido

**ICD170** Ud Medidor de diesel.
Medidor de diesel, para roscar, de 1/8" de diámetro nominal, caudal máximo de 80 l/h y temperatura máxima del líquido conducido 50°C. Incluso elementos de montaje y demás accesorios necesarios para su correcto funcionamiento. Totalmente montado, conexionado y probado.
Incluye: Replanteo. Colocación del medidor. Conexionado.
Criterio de medición de proyecto: Número de unidades previstas, según documentación gráfica de Proyecto.
Criterio de medición de obra: Se medirá el número de unidades realmente ejecutadas según especificaciones de Proyecto.

| Código | Ud | Descripción | Rendimiento | Precio | Importe |
|---|---|---|---|---|---|
| mt38sss200a | Ud | Medidor de diesel, para roscar, de 1/8" de diámetro nominal, caudal máximo de 80 l/h y temperatura máxima del líquido conducido 50°C, incluso racores de conexión. (material) | 1.000 | 1213.54 | 1213.54 |
| mo004 | h | Operario calefactor. (mano de obra) | 0.493 | 32.15 | 15.85 |
| % | % | Herramientas | 2 % | 1229.39 | 24.59 |
|  |  | Costes directos |  |  | 1253.98 |
