# Colector para calefacción y refrigeración por techo radiante

- Propiedad del archivo: CYPE INGENIEROS, S.A.
- Formato: FIEBDC-3/2002
- Ámbito geográfico: Perú
- Divisa: PEN
- Costes indirectos: 3.00 %
- Gastos generales: 13.00 %
- Beneficio industrial: 6.00 %
- IVA: 18.00 %

## I Instalaciones

### IC Calefacción, refrigeración, climatización y agua caliente sanitaria

#### ICE Emisores por agua para calefacción y refrigeración

**ICE103** Ud Colector para calefacción y refrigeración por techo radiante.
Colector premontado de poliamida reforzada, para 4 circuitos, compuesto de conexiones principales de 1", derivaciones de 3/4", termómetros, purgadores manuales, llave de llenado, llave de vaciado, caudalímetros, tapones terminales y soportes, válvulas de esfera para cierre del circuito del colector, racores hembra de 20 mm x 3/4" eurocono. Totalmente montado, conexionado y probado.
Incluye: Replanteo del emplazamiento del colector. Colocación del colector. Conexión de las tuberías al colector. Conexión del colector a la red de distribución interior o a la caldera.
Criterio de medición de proyecto: Número de unidades previstas, según documentación gráfica de Proyecto.
Criterio de medición de obra: Se medirá el número de unidades realmente ejecutadas según especificaciones de Proyecto.

| Código | Ud | Descripción | Rendimiento | Precio | Importe |
|---|---|---|---|---|---|
| mt37alu009c | Ud | Colector premontado de poliamida reforzada, para 4 circuitos, compuesto de conexiones principales de 1", derivaciones de 3/4", termómetros, purgadores manuales, llave de llenado, llave de vaciado, caudalímetros, tapones terminales y soportes. (material) | 1.000 | 1478.91 | 1478.91 |
| mt37alu005e | Ud | Racor hembra de 20 mm x 3/4" eurocono. (material) | 8.000 | 38.87 | 310.96 |
| mt37alu082a | Ud | Válvula de esfera para cierre del circuito del colector de 1" de diámetro. (material) | 2.000 | 142.06 | 284.12 |
| mo004 | h | Operario calefactor. (mano de obra) | 1.974 | 32.15 | 63.46 |
| mo103 | h | Oficial calefactor. (mano de obra) | 1.974 | 21.68 | 42.80 |
| % | % | Herramientas | 2 % | 2180.25 | 43.61 |
|  |  | Costes directos |  |  | 2223.86 |
