# Línea de conexiones eléctricas para sistema de calefacción por techo o suelo radiantes

- Propiedad del archivo: CYPE INGENIEROS, S.A.
- Formato: FIEBDC-3/2002
- Ámbito geográfico: Perú
- Divisa: PEN
- Costes indirectos: 3.00 %
- Gastos generales: 13.00 %
- Beneficio industrial: 6.00 %
- IVA: 18.00 %

## I Instalaciones

### IC Calefacción, refrigeración, climatización y agua caliente sanitaria

#### ICM Emisores eléctricos para calefacción

**ICM057** Ud Línea de conexiones eléctricas para sistema de calefacción por techo o suelo radiantes.
Línea de conexiones eléctricas rápidas (tomacorrientes), para emisores eléctricos para sistema de calefacción por suelo radiante, con 8 conexiones eléctricas, separación entre cada grupo de dos conexiones 540 mm, longitud total 7,8 m.
Incluye: Conexionado eléctrico con los emisores y con la red eléctrica suministradora. Comprobación de su correcto funcionamiento.
Criterio de medición de proyecto: Número de unidades previstas, según documentación gráfica de Proyecto.
Criterio de medición de obra: Se medirá el número de unidades realmente ejecutadas según especificaciones de Proyecto.

| Código | Ud | Descripción | Rendimiento | Precio | Importe |
|---|---|---|---|---|---|
| mt38ilo520a | Ud | Línea de conexiones eléctricas rápidas (tomacorrientes), para emisores eléctricos para sistema de calefacción por suelo radiante, con 8 conexiones eléctricas, separación entre cada grupo de dos conexiones 540 mm, longitud total 7,8 m. (material) | 1.000 | 242.33 | 242.33 |
| mt35aia010a | m | Tubo curvable de PVC, corrugado, de color negro, de 16 mm de diámetro nominal, para canalización empotrada en obra de albañilería (paredes y techos). Resistencia a la compresión 320 N, resistencia al impacto 1 julio, temperatura de trabajo -5°C hasta 60°C, con grado de protección IP545, no propagador de la llama. (material) | 2.000 | 1.89 | 3.78 |
| mo103 | h | Oficial calefactor. (mano de obra) | 0.020 | 21.82 | 0.44 |
| % | % | Herramientas | 2 % | 246.55 | 4.93 |
|  |  | Costes directos |  |  | 251.48 |
