# Pieza para formación de ducto rígido de descarga para climatizador evaporativo

- Propiedad del archivo: CYPE INGENIEROS, S.A.
- Formato: FIEBDC-3/2002
- Ámbito geográfico: Perú
- Divisa: PEN
- Costes indirectos: 3.00 %
- Gastos generales: 13.00 %
- Beneficio industrial: 6.00 %
- IVA: 18.00 %

## I Instalaciones

### IC Calefacción, refrigeración, climatización y agua caliente sanitaria

#### ICP Bioclimatización

**ICP035** Ud Pieza para formación de ducto rígido de descarga para climatizador evaporativo.
Tramo recto de conexión directa al climatizador evaporativo, de plancha de acero galvanizado, de 660x660x1200 mm. Incluso accesorios de montaje y elementos de fijación. Totalmente montado.
Incluye: Replanteo. Colocación y fijación.
Criterio de medición de proyecto: Número de unidades previstas, según documentación gráfica de Proyecto.
Criterio de medición de obra: Se medirá el número de unidades realmente ejecutadas según especificaciones de Proyecto.

| Código | Ud | Descripción | Rendimiento | Precio | Importe |
|---|---|---|---|---|---|
| mt42ter070a | Ud | Tramo recto de conexión directa al climatizador evaporativo, de plancha de acero galvanizado, de 660x660x1200 mm. (material) | 1.000 | 693.39 | 693.39 |
| mo005 | h | Operario instalador de climatización. (mano de obra) | 0.123 | 32.15 | 3.95 |
| mo104 | h | Oficial instalador de climatización. (mano de obra) | 0.123 | 21.68 | 2.67 |
| % | % | Herramientas | 2 % | 700.01 | 14.00 |
|  |  | Costes directos |  |  | 714.01 |
