# Sistema repartidor de silo para biomasa, de techo

- Propiedad del archivo: CYPE INGENIEROS, S.A.
- Formato: FIEBDC-3/2002
- Ámbito geográfico: Perú
- Divisa: PEN
- Costes indirectos: 3.00 %
- Gastos generales: 13.00 %
- Beneficio industrial: 6.00 %
- IVA: 18.00 %

## I Instalaciones

### IC Calefacción, refrigeración, climatización y agua caliente sanitaria

#### ICQ Calderas de biomasa

**ICQ055** Ud Sistema repartidor de silo para biomasa, de techo.
Sistema repartidor de silo para combustible de biomasa, de techo, formado por 3 transportadores helicoidales sinfín, de 7 m de longitud cada uno, formados por tornillo sinfín de 300 mm de diámetro y jaula metálica, y 50 m de perfiles en I para apoyo de repartidores helicoidales sinfín. Totalmente montado, conexionado y probado.
Incluye: Replanteo. Nivelación, colocación y fijación de los componentes del sistema. Conexión a la red eléctrica.
Criterio de medición de proyecto: Número de unidades previstas, según documentación gráfica de Proyecto.
Criterio de medición de obra: Se medirá el número de unidades realmente ejecutadas según especificaciones de Proyecto.

| Código | Ud | Descripción | Rendimiento | Precio | Importe |
|---|---|---|---|---|---|
| mt38cbh202a | Ud | Kit básico para accionamiento del repartidor helicoidal sinfín, con motor de 5,5 kW. (material) | 3.000 | 11777.75 | 35333.25 |
| mt38cbh205a | Ud | Repartidor helicoidal sinfín de 1 m de longitud, formado por tornillo sinfín de 300 mm de diámetro y jaula metálica. (material) | 3.000 | 2624.99 | 7874.97 |
| mt38cbh205b | Ud | Repartidor helicoidal sinfín de 2 m de longitud, formado por tornillo sinfín de 300 mm de diámetro y jaula metálica. (material) | 9.000 | 4081.11 | 36729.99 |
| mt38cbh206a | m | Perfil en I para apoyo de repartidores helicoidales sinfín. (material) | 50.000 | 648.82 | 32441.00 |
| mt38cbh207a | Ud | Conjunto de 2 escuadras metálicas de soporte para perfil en I. (material) | 10.000 | 396.22 | 3962.20 |
| mo003 | h | Operario electricista. (mano de obra) | 37.204 | 32.15 | 1196.11 |
| mo102 | h | Oficial electricista. (mano de obra) | 37.204 | 21.68 | 806.58 |
| % | % | Herramientas | 2 % | 118344.10 | 2366.88 |
|  |  | Costes directos |  |  | 120710.98 |
