# Contenedor prefabricado para caldera y almacenaje de astillas de madera

- Propiedad del archivo: CYPE INGENIEROS, S.A.
- Formato: FIEBDC-3/2002
- Ámbito geográfico: Perú
- Divisa: PEN
- Costes indirectos: 3.00 %
- Gastos generales: 13.00 %
- Beneficio industrial: 6.00 %
- IVA: 18.00 %

## I Instalaciones

### IC Calefacción, refrigeración, climatización y agua caliente sanitaria

#### ICQ Calderas de biomasa

**ICQ070** Ud Contenedor prefabricado para caldera y almacenaje de astillas de madera.
Contenedor para caldera de biomasa con silo para astillas de madera de 20 m³ de capacidad, dimensiones exteriores 6000x2980x2710 mm, con instalación para la impulsión y el retorno del agua de calefacción, cableado eléctrico, chimenea de acero, accesorios de seguridad, ventiladores y puertas cortafuego (caldera y sistema de alimentación no incluidos en este precio), sobre cimentación (no incluida en este precio). Totalmente montado.
Incluye: Replanteo. Colocación del contenedor.
Criterio de medición de proyecto: Número de unidades previstas, según documentación gráfica de Proyecto.
Criterio de medición de obra: Se medirá el número de unidades realmente ejecutadas según especificaciones de Proyecto.

| Código | Ud | Descripción | Rendimiento | Precio | Importe |
|---|---|---|---|---|---|
| mt38gil600a | Ud | Contenedor para caldera de biomasa con silo para astillas de madera de 20 m³ de capacidad, dimensiones exteriores 6000x2980x2710 mm, con instalación para la impulsión y el retorno del agua de calefacción, cableado eléctrico, chimenea de acero, accesorios de seguridad, ventiladores y puertas cortafuego (caldera y sistema de alimentación no incluidos en este precio). (material) | 1.000 | 135889.61 | 135889.61 |
| mo003 | h | Operario electricista. (mano de obra) | 4.934 | 32.15 | 158.63 |
| mo102 | h | Oficial electricista. (mano de obra) | 4.934 | 21.68 | 106.97 |
| % | % | Herramientas | 2 % | 136155.21 | 2723.10 |
|  |  | Costes directos |  |  | 138878.31 |
