# Ducto de plancha galvanizada

- Propiedad del archivo: CYPE INGENIEROS, S.A.
- Formato: FIEBDC-3/2002
- Ámbito geográfico: Perú
- Divisa: PEN
- Costes indirectos: 3.00 %
- Gastos generales: 13.00 %
- Beneficio industrial: 6.00 %
- IVA: 18.00 %

## I Instalaciones

### IC Calefacción, refrigeración, climatización y agua caliente sanitaria

#### ICR Sistemas de conducción de aire

**ICR020** m² Ducto de plancha galvanizada.
Red de ductos de distribución de aire para climatización, constituida por ductos de plancha galvanizada de 0,6 mm de espesor y juntas transversales con brida tipo Metu y sellada con fragua resistente a altas temperaturas. Incluso embocaduras, derivaciones, accesorios de montaje, elementos de fijación y piezas especiales.
Incluye: Replanteo del recorrido de los ductos. Marcado y posterior anclaje de los soportes de los ductos. Montaje y fijación de ductos. Comprobación de su correcto funcionamiento.
Criterio de medición de proyecto: Superficie proyectada, según documentación gráfica de Proyecto, calculada como producto del perímetro por la longitud del tramo, medida entre los ejes de los elementos o de los puntos a conectar, sin descontar las piezas especiales.
Criterio de medición de obra: Se medirá la superficie realmente ejecutada según especificaciones de Proyecto.

| Código | Ud | Descripción | Rendimiento | Precio | Importe |
|---|---|---|---|---|---|
| mt42con115k | Ud | Repercusión, por m², de material auxiliar para fijación a la obra de ductos autoportantes para la distribución de aire en ventilación y climatización. (material) | 1.000 | 7.75 | 7.75 |
| mt42con110k | m² | Plancha galvanizada de 0,6 mm de espesor, y juntas transversales con brida tipo Metu y sellada con fragua resistente a altas temperaturas, para la formación de ductos autoportantes para la distribución de aire en ventilación y climatización. (material) | 1.050 | 51.60 | 54.18 |
| mo013 | h | Operario colocador de ductos metálicos. (mano de obra) | 0.493 | 32.35 | 15.95 |
| mo084 | h | Oficial colocador de ductos metálicos. (mano de obra) | 0.493 | 21.86 | 10.78 |
| % | % | Herramientas | 2 % | 88.66 | 1.77 |
|  |  | Costes directos |  |  | 90.43 |
