# Regulador de caudal de aire

- Propiedad del archivo: CYPE INGENIEROS, S.A.
- Formato: FIEBDC-3/2002
- Ámbito geográfico: Perú
- Divisa: PEN
- Costes indirectos: 3.00 %
- Gastos generales: 13.00 %
- Beneficio industrial: 6.00 %
- IVA: 18.00 %

## I Instalaciones

### IC Calefacción, refrigeración, climatización y agua caliente sanitaria

#### ICR Sistemas de conducción de aire

**ICR100** Ud Regulador de caudal de aire.
Regulador de caudal de aire, circular, para sistemas de caudal de aire constante, de hasta 1000 Pa de presión, con juntas de EPDM de doble labio, para ducto de 630 mm de diámetro, con servomotor eléctrico con alimentación a 24 V y regulación proporcional, carcasa y compuerta de plancha de acero galvanizado. Incluso accesorios de montaje y elementos de fijación.
Incluye: Replanteo. Colocación y fijación. Comprobación de su correcto funcionamiento.
Criterio de medición de proyecto: Número de unidades previstas, según documentación gráfica de Proyecto.
Criterio de medición de obra: Se medirá el número de unidades realmente ejecutadas según especificaciones de Proyecto.

| Código | Ud | Descripción | Rendimiento | Precio | Importe |
|---|---|---|---|---|---|
| mt42cos640ha | Ud | Regulador de caudal de aire, circular, para sistemas de caudal de aire constante, de hasta 1000 Pa de presión, con juntas de EPDM de doble labio, para ducto de 630 mm de diámetro, con servomotor eléctrico con alimentación a 24 V y regulación proporcional, carcasa y compuerta de plancha de acero galvanizado. (material) | 1.000 | 13089.05 | 13089.05 |
| mo005 | h | Operario instalador de climatización. (mano de obra) | 0.201 | 32.15 | 6.46 |
| mo104 | h | Oficial instalador de climatización. (mano de obra) | 0.201 | 21.68 | 4.36 |
| % | % | Herramientas | 2 % | 13099.87 | 262.00 |
|  |  | Costes directos |  |  | 13361.87 |
