# Pieza con juntas de EPDM para ducto circular

- Propiedad del archivo: CYPE INGENIEROS, S.A.
- Formato: FIEBDC-3/2002
- Ámbito geográfico: Perú
- Divisa: PEN
- Costes indirectos: 3.00 %
- Gastos generales: 13.00 %
- Beneficio industrial: 6.00 %
- IVA: 18.00 %

## I Instalaciones

### IC Calefacción, refrigeración, climatización y agua caliente sanitaria

#### ICR Sistemas de conducción de aire

**ICR017** Ud Pieza con juntas de EPDM para ducto circular.
Codo 30° con juntas de EPDM de doble labio, para ducto circular de acero galvanizado, de 125 mm de diámetro.
Incluye: Colocación y fijación de las piezas especiales prefabricadas a la red de ductos.
Criterio de medición de proyecto: Número de unidades previstas, según documentación gráfica de Proyecto.
Criterio de medición de obra: Se medirá el número de unidades realmente ejecutadas según especificaciones de Proyecto.

| Código | Ud | Descripción | Rendimiento | Precio | Importe |
|---|---|---|---|---|---|
| mt42cos218abb | Ud | Codo 30° con juntas de EPDM de doble labio, para ducto circular de acero galvanizado, de 125 mm de diámetro, estanqueidad al aire clase D. (material) | 1.000 | 80.27 | 80.27 |
| mo013 | h | Operario colocador de ductos metálicos. (mano de obra) | 0.062 | 32.15 | 1.99 |
| mo084 | h | Oficial colocador de ductos metálicos. (mano de obra) | 0.062 | 21.72 | 1.35 |
| % | % | Herramientas | 2 % | 83.61 | 1.67 |
|  |  | Costes directos |  |  | 85.28 |
