# Rejilla de impulsión

- Propiedad del archivo: CYPE INGENIEROS, S.A.
- Formato: FIEBDC-3/2002
- Ámbito geográfico: Perú
- Divisa: PEN
- Costes indirectos: 3.00 %
- Gastos generales: 13.00 %
- Beneficio industrial: 6.00 %
- IVA: 18.00 %

## I Instalaciones

### IC Calefacción, refrigeración, climatización y agua caliente sanitaria

#### ICR Sistemas de conducción de aire

**ICR030** Ud Rejilla de impulsión.
Rejilla de impulsión, de aluminio extruido, anodizado color natural E6-C-0, con persianas horizontales regulables individualmente, de 525x125 mm, con parte posterior de plancha de acero pintada en color negro RAL 9005, formada por persianas verticales regulables individualmente y mecanismo de regulación del caudal con persianas acopladas en oposición, accionables desde la parte frontal, fijación oculta (con marco de montaje de plancha de acero galvanizado), montada en pared. Incluso accesorios de montaje y elementos de fijación.
Incluye: Replanteo. Montaje y fijación de la rejilla.
Criterio de medición de proyecto: Número de unidades previstas, según documentación gráfica de Proyecto.
Criterio de medición de obra: Se medirá el número de unidades realmente ejecutadas según especificaciones de Proyecto.

| Código | Ud | Descripción | Rendimiento | Precio | Importe |
|---|---|---|---|---|---|
| mt42trx010gad | Ud | Rejilla de impulsión, de aluminio extruido, anodizado color natural E6-C-0, con persianas horizontales regulables individualmente, de 525x125 mm, con parte posterior de plancha de acero pintada en color negro RAL 9005, formada por persianas verticales regulables individualmente y mecanismo de regulación del caudal con persianas acopladas en oposición, accionables desde la parte frontal, fijación oculta (con marco de montaje de plancha de acero galvanizado). (material) | 1.000 | 412.06 | 412.06 |
| mo005 | h | Operario instalador de climatización. (mano de obra) | 0.266 | 32.15 | 8.55 |
| mo104 | h | Oficial instalador de climatización. (mano de obra) | 0.266 | 21.68 | 5.77 |
| % | % | Herramientas | 2 % | 426.38 | 8.53 |
|  |  | Costes directos |  |  | 434.91 |
