# Rejilla de retorno

- Propiedad del archivo: CYPE INGENIEROS, S.A.
- Formato: FIEBDC-3/2002
- Ámbito geográfico: Perú
- Divisa: PEN
- Costes indirectos: 3.00 %
- Gastos generales: 13.00 %
- Beneficio industrial: 6.00 %
- IVA: 18.00 %

## I Instalaciones

### IC Calefacción, refrigeración, climatización y agua caliente sanitaria

#### ICR Sistemas de conducción de aire

**ICR050** Ud Rejilla de retorno.
Rejilla de retorno, de aluminio extruido, anodizado color natural E6-C-0, con persianas horizontales regulables individualmente, de 625x125 mm, fijación oculta (con marco de montaje de plancha de acero galvanizado), montada en pared. Incluso accesorios de montaje y elementos de fijación.
Incluye: Replanteo. Montaje y fijación de la rejilla.
Criterio de medición de proyecto: Número de unidades previstas, según documentación gráfica de Proyecto.
Criterio de medición de obra: Se medirá el número de unidades realmente ejecutadas según especificaciones de Proyecto.

| Código | Ud | Descripción | Rendimiento | Precio | Importe |
|---|---|---|---|---|---|
| mt42trx010aae | Ud | Rejilla de retorno, de aluminio extruido, anodizado color natural E6-C-0, con persianas horizontales regulables individualmente, de 625x125 mm, fijación oculta (con marco de montaje de plancha de acero galvanizado). (material) | 1.000 | 233.94 | 233.94 |
| mo005 | h | Operario instalador de climatización. (mano de obra) | 0.281 | 32.15 | 9.03 |
| mo104 | h | Oficial instalador de climatización. (mano de obra) | 0.281 | 21.68 | 6.09 |
| % | % | Herramientas | 2 % | 249.06 | 4.98 |
|  |  | Costes directos |  |  | 254.04 |
