# Compuerta de sobrepresión

- Propiedad del archivo: CYPE INGENIEROS, S.A.
- Formato: FIEBDC-3/2002
- Ámbito geográfico: Perú
- Divisa: PEN
- Costes indirectos: 3.00 %
- Gastos generales: 13.00 %
- Beneficio industrial: 6.00 %
- IVA: 18.00 %

## I Instalaciones

### IC Calefacción, refrigeración, climatización y agua caliente sanitaria

#### ICR Sistemas de conducción de aire

**ICR075** Ud Compuerta de sobrepresión.
Compuerta de sobrepresión para extracción de aire y protección contra la lluvia y la entrada de hojas y pájaros en las instalaciones de ventilación, de 300x215 mm, marco de plancha perfilada de acero galvanizado, persianas de plancha perfilada de aluminio, ejes de las persianas de latón, articulaciones de PVC, juntas de las persianas de espuma de poliéster. Incluso accesorios de montaje y elementos de fijación.
Incluye: Replanteo. Fijación de la compuerta. Conexión al ducto.
Criterio de medición de proyecto: Número de unidades previstas, según documentación gráfica de Proyecto.
Criterio de medición de obra: Se medirá el número de unidades realmente ejecutadas según especificaciones de Proyecto.

| Código | Ud | Descripción | Rendimiento | Precio | Importe |
|---|---|---|---|---|---|
| mt42trx380aa1a | Ud | Compuerta de sobrepresión para extracción de aire y protección contra la lluvia y la entrada de hojas y pájaros en las instalaciones de ventilación, de 300x215 mm, marco de plancha perfilada de acero galvanizado, persianas de plancha perfilada de aluminio, ejes de las persianas de latón, articulaciones de PVC, juntas de las persianas de espuma de poliéster. (material) | 1.000 | 545.30 | 545.30 |
| mo005 | h | Operario instalador de climatización. (mano de obra) | 0.193 | 32.15 | 6.20 |
| mo104 | h | Oficial instalador de climatización. (mano de obra) | 0.193 | 21.68 | 4.18 |
| % | % | Herramientas | 2 % | 555.68 | 11.11 |
|  |  | Costes directos |  |  | 566.79 |
