# Colector prefabricado de distribución de agua para uso doméstico

- Propiedad del archivo: CYPE INGENIEROS, S.A.
- Formato: FIEBDC-3/2002
- Ámbito geográfico: Perú
- Divisa: PEN
- Costes indirectos: 3.00 %
- Gastos generales: 13.00 %
- Beneficio industrial: 6.00 %
- IVA: 18.00 %

## I Instalaciones

### IC Calefacción, refrigeración, climatización y agua caliente sanitaria

#### ICS Sistemas de conducción de agua

**ICS025** Ud Colector prefabricado de distribución de agua para uso doméstico.
Colector de plástico (PPSU), con tres derivaciones, con tapón.
Incluye: Replanteo. Montaje de las válvulas de corte. Colocación y fijación del colector. Conexión a la red de distribución. Comprobación de su correcto funcionamiento.
Criterio de medición de proyecto: Número de unidades previstas, según documentación gráfica de Proyecto.
Criterio de medición de obra: Se medirá el número de unidades realmente ejecutadas según especificaciones de Proyecto.

| Código | Ud | Descripción | Rendimiento | Precio | Importe |
|---|---|---|---|---|---|
| mt38tmc520b | Ud | Colector de plástico (PPSU), con tres derivaciones, con tapón. (material) | 1.000 | 50.27 | 50.27 |
| mt38www012 | Ud | Material auxiliar para instalaciones de calefacción y agua caliente sanitaria (material) | 1.000 | 10.66 | 10.66 |
| mo004 | h | Operario calefactor. (mano de obra) | 0.259 | 32.15 | 8.33 |
| mo103 | h | Oficial calefactor. (mano de obra) | 0.259 | 21.68 | 5.62 |
| % | % | Herramientas | 2 % | 74.88 | 1.50 |
|  |  | Costes directos |  |  | 76.38 |
