# Colector para grupo hidráulico

- Propiedad del archivo: CYPE INGENIEROS, S.A.
- Formato: FIEBDC-3/2002
- Ámbito geográfico: Perú
- Divisa: PEN
- Costes indirectos: 3.00 %
- Gastos generales: 13.00 %
- Beneficio industrial: 6.00 %
- IVA: 18.00 %

## I Instalaciones

### IC Calefacción, refrigeración, climatización y agua caliente sanitaria

#### ICS Sistemas de conducción de agua

**ICS115** Ud Colector para grupo hidráulico.
Colector hidráulico para 2 grupos hidráulicos de impulsión directa o de mezcla.
Incluye: Replanteo. Colocación. Conexionado y comprobación de su correcto funcionamiento.
Criterio de medición de proyecto: Número de unidades previstas, según documentación gráfica de Proyecto.
Criterio de medición de obra: Se medirá el número de unidades realmente ejecutadas según especificaciones de Proyecto.

| Código | Ud | Descripción | Rendimiento | Precio | Importe |
|---|---|---|---|---|---|
| mt38vai707a | Ud | Colector hidráulico para 2 grupos hidráulicos de impulsión directa o de mezcla. (material) | 1.000 | 1600.14 | 1600.14 |
| mo011 | h | Operario de montaje. (mano de obra) | 0.247 | 32.15 | 7.94 |
| mo080 | h | Oficial de montaje. (mano de obra) | 0.247 | 21.72 | 5.36 |
| % | % | Herramientas | 2 % | 1613.44 | 32.27 |
|  |  | Costes directos |  |  | 1645.71 |
