# Termostato de zona, modelo Tacto AZC3TACTOCSB "AIRZONE"

- Propiedad del archivo: CYPE INGENIEROS, S.A.
- Formato: FIEBDC-3/2002
- Ámbito geográfico: Perú
- Costes indirectos: 3.00 %
- Gastos generales: 13.00 %
- Beneficio industrial: 6.00 %
- IVA: 18.00 %

## I Instalaciones

### IC Calefacción, climatización y agua caliente sanitaria

#### ICZ Sistema Airzone

**ICZ005** Ud Termostato de zona, modelo Tacto AZC3TACTOCSB "AIRZONE".
Suministro y montaje de termostato de zona, modelo Tacto AZC3TACTOCSB "AIRZONE", comunicación por cable, con pantalla táctil LCD monocroma retroiluminada para control de la temperatura de zona mediante sonda NTC-48K, alimentación mediante bus de expansión del sistema, montaje en superficie, color blanco, con las siguientes funcionalidades: ON/OFF de zona, establecimiento de temperatura de consigna en pasos de 0,5°C/1°F, establecimiento del modo (paro, ventilación, frío y calor), modo ECO-Sleep, programaciones horarias de las temperaturas de zona y de modo, acceso remoto a otras zonas del sistema y comunicación bidireccional entre los termostatos y la central del sistema. Incluso accesorios de montaje y elementos de fijación. Totalmente montado, conexionado y probado.
Incluye: Colocación, fijación y conexionado.
Criterio de medición de proyecto: Número de unidades previstas, según documentación gráfica de Proyecto.
Criterio de medición de obra: Se medirá el número de unidades realmente ejecutadas según especificaciones de Proyecto.

| Código | Ud | Descripción | Rendimiento | Precio | Importe |
|---|---|---|---|---|---|
| mt42air700aa | Ud | Termostato de zona, modelo Tacto AZC3TACTOCSB "AIRZONE", comunicación por cable, con pantalla táctil LCD monocroma retroiluminada para control de la temperatura de zona mediante sonda NTC-48K, alimentación mediante bus de expansión del sistema, montaje en superficie, color blanco, con las siguientes funcionalidades: ON/OFF de zona, establecimiento de temperatura de consigna en pasos de 0,5°C/1°F, establecimiento del modo (paro, ventilación, frío y calor), modo ECO-Sleep, programaciones horarias de las temperaturas de zona y de modo, acceso remoto a otras zonas del sistema y comunicación bidireccional entre los termostatos y la central del sistema. (material) | 1.000 | 110.13 | 110.13 |
| mo004 | h | Operario instalador de climatización. (mano de obra) | 0.118 | 4.53 | 0.53 |
| mo102 | h | Oficial instalador de climatización. (mano de obra) | 0.094 | 3.57 | 0.34 |
| % | % | Costes directos complementarios | 2 % | 111.00 | 2.22 |
|  |  | Costes directos |  |  | 113.22 |
