# Purgador

- Propiedad del archivo: CYPE INGENIEROS, S.A.
- Formato: FIEBDC-3/2002
- Ámbito geográfico: Perú
- Divisa: PEN
- Costes indirectos: 3.00 %
- Gastos generales: 13.00 %
- Beneficio industrial: 6.00 %
- IVA: 18.00 %

## I Instalaciones

### IF Plomería

#### IFW Elementos

**IFW050** Ud Purgador.
Purgador automático de aire con boya y rosca de 1/8" de diámetro, cuerpo y tapa de latón, para una presión máxima de trabajo de 10 bar y una temperatura máxima de 115°C.
Incluye: Replanteo. Colocación. Conexionado y comprobación de su correcto funcionamiento.
Criterio de medición de proyecto: Número de unidades previstas, según documentación gráfica de Proyecto.
Criterio de medición de obra: Se medirá el número de unidades realmente ejecutadas según especificaciones de Proyecto.

| Código | Ud | Descripción | Rendimiento | Precio | Importe |
|---|---|---|---|---|---|
| mt37sgl020a | Ud | Purgador automático de aire con boya y rosca de 1/8" de diámetro, cuerpo y tapa de latón, para una presión máxima de trabajo de 10 bar y una temperatura máxima de 115°C. (material) | 1.000 | 68.11 | 68.11 |
| mt37www010 | Ud | Material auxiliar para instalaciones sanitarias. (material) | 1.000 | 5.18 | 5.18 |
| mo008 | h | Operario plomero. (mano de obra) | 0.123 | 33.77 | 4.15 |
| mo107 | h | Oficial plomero. (mano de obra) | 0.123 | 22.77 | 2.80 |
| % | % | Herramientas | 2 % | 80.24 | 1.60 |
|  |  | Costes directos |  |  | 81.84 |
