# Caja de registro de obra de albañilería, de dimensiones interiores 100x100x125 cm, con tapa prefabricada de concreto armado, para alojamiento de la válvula

- Propiedad del archivo: CYPE INGENIEROS, S.A.
- Formato: FIEBDC-3/2002
- Ámbito geográfico: Perú
- Costes indirectos: 3.00 %
- Gastos generales: 13.00 %
- Beneficio industrial: 6.00 %
- IVA: 18.00 %

## I Instalaciones

### IF Plomería

#### IFW Elementos

**IFW070** Ud Caja de registro de obra de albañilería, de dimensiones interiores 100x100x125 cm, con tapa prefabricada de concreto armado, para alojamiento de la válvula.
Formación de caja de registro enterrada, de dimensiones interiores 100x100x125 cm, construida con albañilería de ladrillo cerámico perforado, de 1/2 pie de espesor, recibido con mortero de cemento 1:6, sobre falso piso de concreto simple f'c=315 kg/cm² (31 MPa), no expuesto a ciclos de congelamiento y deshielo, exposición a sulfatos severa, con baja permeabilidad en exposición al agua, no expuesto a cloruros, tamaño máximo del agregado 19 mm, consistencia blanda de 15 cm de espesor, enfoscada y bruñida interiormente con mortero de cemento 1:3 formando aristas y esquinas a media caña, cerrada superiormente con tapa prefabricada de concreto armado, para alojamiento de la válvula. Incluso excavación mecánica y relleno del trasdós con material granular, formación de agujeros para el paso de los tubos. Totalmente montada.
Incluye: Replanteo de la caja de registro. Excavación con medios mecánicos. Eliminación de las tierras sueltas del fondo de la excavación. Vertido y compactación del concreto en formación de falso piso. Formación de la obra de albañilería con ladrillos, previamente humedecidos, colocados con mortero. Enfoscado y bruñido con mortero, redondeando los ángulos del fondo y de las paredes interiores de la caja de registro. Formación de agujeros para el paso de los tubos. Conexionado. Colocación de la tapa. Relleno del trasdós. Eliminación de restos, limpieza final y retirada de escombros. Carga de escombros sobre camión o contenedor.
Criterio de medición de proyecto: Número de unidades previstas, según documentación gráfica de Proyecto.
Criterio de medición de obra: Se medirá el número de unidades realmente ejecutadas según especificaciones de Proyecto.

| Código | Ud | Descripción | Rendimiento | Precio | Importe |
|---|---|---|---|---|---|
| mt10hmf055ftb | m³ | Concreto simple f'c=315 kg/cm² (31 MPa), no expuesto a ciclos de congelamiento y deshielo, exposición a sulfatos severa, con baja permeabilidad en exposición al agua, no expuesto a cloruros, tamaño máximo del agregado 19 mm, consistencia blanda, premezclado en planta, según el Reglamento Nacional de Edificaciones NTE E.060. (material) | 0.329 | 74.96 | 24.66 |
| mt04lpv010a | Ud | Ladrillo cerámico perforado (panal), para revestir, 24x12x9 cm. (material) | 199.000 | 0.14 | 27.86 |
| mt09mor010c | m³ | Mortero de cemento CEM II/B-P 32,5 N tipo M-5, confeccionado en obra con 250 kg/m³ de cemento y una proporción en volumen 1/6. (material) | 0.066 | 118.22 | 7.80 |
| mt09mor010f | m³ | Mortero de cemento CEM II/B-P 32,5 N tipo M-15, confeccionado en obra con 450 kg/m³ de cemento y una proporción en volumen 1/3. (material) | 0.090 | 153.09 | 13.78 |
| mt11arf010g | Ud | Tapa de concreto armado prefabricada, 118x118x15 cm. (material) | 1.000 | 90.30 | 90.30 |
| mt01arr010a | t | Grava de cantera, de 19 a 25 mm de diámetro. (material) | 2.145 | 6.20 | 13.30 |
| mq01ret020b | h | Retrocargadora sobre neumáticos, de 70 kW. (maquinaria) | 0.417 | 28.02 | 11.68 |
| au00auh040 |  | Vibrador de concreto, eléctrico. | 1.000 | 0.00 | 0.00 |
| mo019 | h | Operario de construcción. (mano de obra) | 2.810 | 4.38 | 12.31 |
| mo111 | h | Peón de construcción. (mano de obra) | 2.244 | 3.44 | 7.72 |
| % | % | Costes directos complementarios | 2 % | 209.41 | 4.19 |
|  |  | Costes directos |  |  | 213.60 |
