# Batería de medidores de gas

- Propiedad del archivo: CYPE INGENIEROS, S.A.
- Formato: FIEBDC-3/2002
- Ámbito geográfico: Perú
- Divisa: PEN
- Costes indirectos: 3.00 %
- Gastos generales: 13.00 %
- Beneficio industrial: 6.00 %
- IVA: 18.00 %

## I Instalaciones

### IG Gases combustibles

#### IGC Medidores

**IGC010** Ud Batería de medidores de gas.
Batería para gas natural de tubo de cobre, de presión máxima de operación (MOP) inferior a 0,05 bar, para centralización en local técnico de un máximo de 12 medidores de gas tipo G-4 en cuatro columnas, situada en planta baja, conectada a los parantes individuales ascendentes y a la instalación común. Incluso colector, toma de presión de entrada, llaves de corte, limitadores de caudal, tomas de presión de salida, soportes y placas de indicación del piso y puerta de la vivienda a la cual suministra.
Criterio de valoración económica: El precio no incluye los medidores ni el local técnico.
Incluye: Replanteo. Montaje, conexionado y comprobación de su correcto funcionamiento.
Criterio de medición de proyecto: Número de unidades previstas, según documentación gráfica de Proyecto.
Criterio de medición de obra: Se medirá el número de unidades realmente ejecutadas según especificaciones de Proyecto.

| Código | Ud | Descripción | Rendimiento | Precio | Importe |
|---|---|---|---|---|---|
| mt43ccg110u | Ud | Batería de tubo de cobre para centralización de 12 medidores de gas tipo G-4 en 4 columnas, para gas natural, incluso colector, toma de presión de entrada, llaves de corte, limitadores de caudal, tomas de presión de salida, soportes y placas de indicación del piso y puerta de la vivienda a la cual suministra. (material) | 1.000 | 4972.70 | 4972.70 |
| mo010 | h | Operario instalador de gas. (mano de obra) | 6.661 | 32.15 | 214.15 |
| mo109 | h | Oficial instalador de gas. (mano de obra) | 3.331 | 21.68 | 72.22 |
| % | % | Herramientas | 2 % | 5259.07 | 105.18 |
|  |  | Costes directos |  |  | 5364.25 |
