# Tanque de gases licuados del petróleo (GLP), enterrado, de plancha de acero, "REPSOL", con una capacidad de 49500 litros

- Propiedad del archivo: CYPE INGENIEROS, S.A.
- Formato: FIEBDC-3/2002
- Ámbito geográfico: Perú
- Costes indirectos: 0.03 %
- Gastos generales: 13.00 %
- Beneficio industrial: 6.00 %
- IVA: 18.00 %

## I Instalaciones

### IG Gas

#### IGD Tanques

**IGD110** Ud Tanque de gases licuados del petróleo (GLP), enterrado, de plancha de acero, "REPSOL", con una capacidad de 49500 litros.
Suministro e instalación de tanque homologado de gases licuados del petróleo (GLP), enterrado, de plancha de acero, "REPSOL", de 2200 mm de diámetro y 13720 mm de longitud, con una capacidad de 49500 litros. Incluso caja de registro con tapa, acceso de carga, indicador de nivel, tubo buzo para toma de gas en fase líquida, valvulería, manómetro, tapón de drenaje, accesorios de conexión y borne de toma de tierra. Totalmente montado, conexionado y probado por la empresa instaladora mediante las correspondientes pruebas de servicio (incluidas en este precio). Sin incluir la obra civil, la toma de tierra, ni el equipo de protección catódica.
Incluye: Introducción del tanque en el foso. Sujeción del tanque a los apoyos. Colocación de válvulas, elementos necesarios y accesorios. Realización de pruebas de servicio.
Criterio de medición de proyecto: Número de unidades previstas, según documentación gráfica de Proyecto.
Criterio de medición de obra: Se medirá el número de unidades realmente ejecutadas según especificaciones de Proyecto.

| Código | Ud | Descripción | Rendimiento | Precio | Importe |
|---|---|---|---|---|---|
| mt43dep020boib | Ud | Tanque homologado de gases licuados del petróleo (GLP), enterrado, de plancha de acero, "REPSOL", de 2200 mm de diámetro y 13720 mm de longitud, con una capacidad de 49500 litros. Tratamiento exterior: granallado SA 2 1/2, imprimación antioxidante y acabado con esmalte de poliuretano color negro. Incluso caja de registro de acero inoxidable con tapa, acceso de inspección, acceso de carga, indicador de nivel magnético, tubo buzo para toma de gas en fase líquida, valvulería, manómetro, tapón de drenaje, accesorios de conexión, borne de toma de tierra y elementos de protección según normativa. (material) | 1.000 | 37550.71 | 37550.71 |
| mq07gte010c | h | Grúa autopropulsada de brazo telescópico con una capacidad de elevación de 30 t y 27 m de altura máxima de trabajo. (maquinaria) | 1.008 | 51.55 | 51.96 |
| mo009 | h | Operario instalador de gas. (mano de obra) | 42.753 | 4.79 | 204.79 |
| mo102 | h | Oficial instalador de gas. (mano de obra) | 42.753 | 3.79 | 162.03 |
| % | % | Costes directos complementarios | 2 % | 37969.49 | 759.39 |
|  |  | Costes directos |  |  | 38728.88 |
