# Tubería para instalación común de gas

- Propiedad del archivo: CYPE INGENIEROS, S.A.
- Formato: FIEBDC-3/2002
- Ámbito geográfico: Perú
- Divisa: PEN
- Costes indirectos: 3.00 %
- Gastos generales: 13.00 %
- Beneficio industrial: 6.00 %
- IVA: 18.00 %

## I Instalaciones

### IG Gases combustibles

#### IGM Conducciones

**IGM005** m Tubería para instalación común de gas.
Tubería, para instalación común de gas, colocada superficialmente y fijada al paramento, formada por tubo de acero negro sin costura Schedule 80, de 1/2" de diámetro; acabada con mano de imprimación antioxidante de al menos 50 micras de espesor. Incluso material auxiliar para montaje y sujeción a la obra, accesorios y piezas especiales colocados mediante soldadura eléctrica.
Incluye: Replanteo y trazado. Raspado y limpieza de óxidos. Aplicación de imprimación antioxidante. Colocación de tubos. Montaje, conexionado y comprobación de su correcto funcionamiento.
Criterio de medición de proyecto: Longitud medida según documentación gráfica de Proyecto.
Criterio de medición de obra: Se medirá la longitud realmente ejecutada según especificaciones de Proyecto.

| Código | Ud | Descripción | Rendimiento | Precio | Importe |
|---|---|---|---|---|---|
| mt08tan332b | Ud | Material auxiliar para montaje y sujeción a la obra de las tuberías de acero, de 1/2". (material) | 1.000 | 0.37 | 0.37 |
| mt08tan022be | m | Tubo de acero negro sin costura Schedule 80, de 1/2" de diámetro, según ASTM A53, con el precio incrementado el 20% en concepto de accesorios y piezas especiales. (material) | 1.000 | 14.84 | 14.84 |
| mt27pfi030 | kg | Imprimación antioxidante con poliuretano. (material) | 0.008 | 34.63 | 0.28 |
| op00ato010 |  | Atornillador. | 1.000 | 0.00 | 0.00 |
| op00mar010 |  | Martillo. | 1.000 | 0.00 | 0.00 |
| op00tal010 |  | Taladro. | 1.000 | 0.00 | 0.00 |
| mo010 | h | Operario instalador de gas. (mano de obra) | 0.444 | 32.35 | 14.36 |
| mo109 | h | Oficial instalador de gas. (mano de obra) | 0.444 | 21.82 | 9.69 |
| % | % | Herramientas | 2 % | 39.54 | 0.79 |
|  |  | Costes directos |  |  | 40.33 |
