# Tallo normalizado para acometida de gas

- Propiedad del archivo: CYPE INGENIEROS, S.A.
- Formato: FIEBDC-3/2002
- Ámbito geográfico: Perú
- Divisa: PEN
- Costes indirectos: 3.00 %
- Gastos generales: 13.00 %
- Beneficio industrial: 6.00 %
- IVA: 18.00 %

## I Instalaciones

### IG Gases combustibles

#### IGW Elementos

**IGW001** Ud Tallo normalizado para acometida de gas.
Tallo normalizado para acometida de gas, con transición de tubo de polietileno de 40 mm a tubo de acero de 1 1/4", con enlace monobloc y vaina metálica de protección del enlace rellena de resina de poliuretano como protección antihumedad.
Incluye: Montaje, conexionado y comprobación de su correcto funcionamiento.
Criterio de medición de proyecto: Número de unidades previstas, según documentación gráfica de Proyecto.
Criterio de medición de obra: Se medirá el número de unidades realmente ejecutadas según especificaciones de Proyecto.

| Código | Ud | Descripción | Rendimiento | Precio | Importe |
|---|---|---|---|---|---|
| mt43tal010l | Ud | Tallo normalizado para acometida de gas, con transición de tubo de polietileno de 40 mm a tubo de acero de 1 1/4", con enlace monobloc y vaina metálica de protección del enlace rellena de resina de poliuretano como protección antihumedad. (material) | 1.000 | 180.34 | 180.34 |
| mo010 | h | Operario instalador de gas. (mano de obra) | 0.123 | 32.35 | 3.98 |
| mo109 | h | Oficial instalador de gas. (mano de obra) | 0.123 | 21.82 | 2.68 |
| % | % | Herramientas | 2 % | 187.00 | 3.74 |
|  |  | Costes directos |  |  | 190.74 |
