# Regulador de gases licuados del petróleo (GLP)

- Propiedad del archivo: CYPE INGENIEROS, S.A.
- Formato: FIEBDC-3/2002
- Ámbito geográfico: Perú
- Divisa: PEN
- Costes indirectos: 3.00 %
- Gastos generales: 13.00 %
- Beneficio industrial: 6.00 %
- IVA: 18.00 %

## I Instalaciones

### IG Gases combustibles

#### IGW Elementos

**IGW005** Ud Regulador de gases licuados del petróleo (GLP).
Regulador de presión regulable, de 73,5 kg/h de caudal nominal, de 6,9 bar de presión máxima de entrada y de 1,38 a 3,1 bar de presión de salida.
Incluye: Montaje, conexionado y comprobación de su correcto funcionamiento.
Criterio de medición de proyecto: Número de unidades previstas, según documentación gráfica de Proyecto.
Criterio de medición de obra: Se medirá el número de unidades realmente ejecutadas según especificaciones de Proyecto.

| Código | Ud | Descripción | Rendimiento | Precio | Importe |
|---|---|---|---|---|---|
| mt43acr615a | Ud | Regulador de presión regulable, de 73,5 kg/h de caudal nominal, de 6,9 bar de presión máxima de entrada y de 1,38 a 3,1 bar de presión de salida. (material) | 1.000 | 86.77 | 86.77 |
| mo010 | h | Operario instalador de gas. (mano de obra) | 0.308 | 32.35 | 9.96 |
| mo109 | h | Oficial instalador de gas. (mano de obra) | 0.308 | 21.82 | 6.72 |
| % | % | Herramientas | 2 % | 103.45 | 2.07 |
|  |  | Costes directos |  |  | 105.52 |
