# Regulador de gases licuados del petróleo (GLP)

- Propiedad del archivo: CYPE INGENIEROS, S.A.
- Formato: FIEBDC-3/2002
- Ámbito geográfico: Perú
- Divisa: PEN
- Costes indirectos: 3.00 %
- Gastos generales: 13.00 %
- Beneficio industrial: 6.00 %
- IVA: 18.00 %

## I Instalaciones

### IG Gases combustibles

#### IGW Elementos

**IGW005** Ud Regulador de gases licuados del petróleo (GLP).
Regulador de presión regulable, de 11,03 kg/h de caudal nominal, de 1,72 a 6,9 bar de presión de entrada y de 22 a 32 mbar de presión de salida.
Incluye: Montaje, conexionado y comprobación de su correcto funcionamiento.
Criterio de medición de proyecto: Número de unidades previstas, según documentación gráfica de Proyecto.
Criterio de medición de obra: Se medirá el número de unidades realmente ejecutadas según especificaciones de Proyecto.

| Código | Ud | Descripción | Rendimiento | Precio | Importe |
|---|---|---|---|---|---|
| mt43acr601a | Ud | Regulador de presión regulable, de 11,03 kg/h de caudal nominal, de 1,72 a 6,9 bar de presión de entrada y de 22 a 32 mbar de presión de salida. (material) | 1.000 | 110.85 | 110.85 |
| mo010 | h | Operario instalador de gas. (mano de obra) | 0.308 | 32.15 | 9.90 |
| mo109 | h | Oficial instalador de gas. (mano de obra) | 0.308 | 21.68 | 6.68 |
| % | % | Herramientas | 2 % | 127.43 | 2.55 |
|  |  | Costes directos |  |  | 129.98 |
