# Llave de esfera de latón con mando de palanca, con rosca cilíndrica GAS hembra-macho de 1/2" de diámetro, PN=5 bar

- Propiedad del archivo: CYPE INGENIEROS, S.A.
- Formato: FIEBDC-3/2002
- Ámbito geográfico: Perú
- Costes indirectos: 3.00 %
- Gastos generales: 13.00 %
- Beneficio industrial: 6.00 %
- IVA: 18.00 %

## I Instalaciones

### IG Gas

#### IGW Elementos

**IGW020** Ud Llave de esfera de latón con mando de palanca, con rosca cilíndrica GAS hembra-macho de 1/2" de diámetro, PN=5 bar.
Suministro e instalación de llave de esfera de latón con mando de palanca, con rosca cilíndrica GAS hembra-macho de 1/2" de diámetro, PN=5 bar.
Incluye: Montaje, conexionado y comprobación de su correcto funcionamiento.
Criterio de medición de proyecto: Número de unidades previstas, según documentación gráfica de Proyecto.
Criterio de medición de obra: Se medirá el número de unidades realmente ejecutadas según especificaciones de Proyecto.

| Código | Ud | Descripción | Rendimiento | Precio | Importe |
|---|---|---|---|---|---|
| mt43acv050a | Ud | Llave de esfera de latón con mando de palanca, con rosca cilíndrica GAS hembra-macho de 1/2" de diámetro, PN=5 bar. (material) | 1.000 | 9.28 | 9.28 |
| mo010 | h | Operario instalador de gas. (mano de obra) | 0.118 | 4.21 | 0.50 |
| mo109 | h | Oficial instalador de gas. (mano de obra) | 0.118 | 2.78 | 0.33 |
| % | % | Herramientas | 2 % | 10.11 | 0.20 |
|  |  | Costes directos |  |  | 10.31 |
