# Luminaria de pie

- Propiedad del archivo: CYPE INGENIEROS, S.A.
- Formato: FIEBDC-3/2002
- Ámbito geográfico: Perú
- Divisa: PEN
- Costes indirectos: 3.00 %
- Gastos generales: 13.00 %
- Beneficio industrial: 6.00 %
- IVA: 18.00 %

## I Instalaciones

### II Iluminación

#### III Interior

**III180** Ud Luminaria de pie.
Luminaria de pie orientable, de 725x220x55 mm, para 1 lámpara fluorescente TC-L de 55 W, con cuerpo de luminaria de aluminio, imitación titanio; difusor acrílico microprismático de luz directa y difusor acrílico transparente de luz indirecta; protección IP20 y aislamiento clase F; detector de movimiento; interruptor con célula fotoeléctrica, mástil de 1,8 m de altura y base cuadrada de acero inoxidable. Incluso lámparas.
Incluye: Montaje, conexionado y comprobación de su correcto funcionamiento.
Criterio de medición de proyecto: Número de unidades previstas, según documentación gráfica de Proyecto.
Criterio de medición de obra: Se medirá el número de unidades realmente ejecutadas según especificaciones de Proyecto.

| Código | Ud | Descripción | Rendimiento | Precio | Importe |
|---|---|---|---|---|---|
| mt34lyd150a | Ud | Luminaria de pie orientable, de 725x220x55 mm, para 1 lámpara fluorescente TC-L de 55 W, con cuerpo de luminaria de aluminio, imitación titanio; difusor acrílico microprismático de luz directa y difusor acrílico transparente de luz indirecta; protección IP20 y aislamiento clase F; detector de movimiento; interruptor con célula fotoeléctrica, mástil de 1,8 m de altura y base cuadrada de acero inoxidable. (material) | 1.000 | 4074.78 | 4074.78 |
| mt34tuf020j | Ud | Lámpara fluorescente compacta TC-L de 55 W. (material) | 1.000 | 32.11 | 32.11 |
| mo003 | h | Operario electricista. (mano de obra) | 0.123 | 29.47 | 3.62 |
| mo102 | h | Oficial electricista. (mano de obra) | 0.123 | 19.88 | 2.45 |
| % | % | Herramientas | 2 % | 4112.96 | 82.26 |
|  |  | Costes directos |  |  | 4195.22 |
