# RITU

- Propiedad del archivo: CYPE INGENIEROS, S.A.
- Formato: FIEBDC-3/2002
- Ámbito geográfico: Perú
- Divisa: PEN
- Costes indirectos: 3.00 %
- Gastos generales: 13.00 %
- Beneficio industrial: 6.00 %
- IVA: 18.00 %

## I Instalaciones

### IL Infraestructura de telecomunicaciones

#### ILR Amoblamiento para recintos

**ILR030** Ud RITU.
Amoblamiento completo para RITU, recinto único de instalaciones de comunicaciones, en edificio sin zonas comunes, de hasta 5 puntos de acceso a usuario, en gabinete de 100x50x30 cm, compuesto de: cuadro de protección instalado en superficie con un grado de protección mínimo IP4X + IK05 y con regletero para la conexión del cable de puesta a tierra dotado de 1 interruptor general automático de corte omnipolar de tensión nominal mínima 230/400 Vca, intensidad nominal de 25 A y poder de corte suficiente para la intensidad de cortocircuito que pueda producirse en el punto de su instalación, de 4500 A como mínimo, 1 interruptor diferencial de corte omnipolar de tensión nominal mínima 230/400 Vca, frecuencia 50-60 Hz, intensidad nominal de 25 A, intensidad de defecto 300 mA de tipo selectivo y 3 interruptores automáticos magnetotérmicos de corte omnipolar de tensión nominal mínima 230/400 Vca y poder de corte mínimo de 4500 A para la protección del alumbrado (10 A), de las bases de toma de corriente del recinto (16 A) y de los equipos de cabecera de la infraestructura de radiodifusión y televisión (16 A); un interruptor unipolar y 4 bases de tomacorriente con polo a tierra y 16 A de capacidad, con sus cajas de empotrar y de derivación y tubo protector; toma de tierra formada por un anillo cerrado interior de cobre, de 25 mm² de sección, unido a la toma de tierra del edificio; un punto de luz que proporcione un mínimo de 300 lux y un aparato de alumbrado de emergencia; placa de identificación de 200x200 mm. Incluso previsión de dos canalizaciones fijas en superficie de 10 m desde la centralización de medidores, mediante tubos protectores de PVC rígido, para su utilización por posibles compañías operadoras de servicios de telecomunicación.
Criterio de valoración económica: El precio no incluye las ayudas de albañilería para instalaciones.
Incluye: Replanteo. Paso de tubos de protección en rozas. Nivelación y sujeción de herrería. Ejecución del circuito de tierra. Tendido de cables. Montaje, conexionado y comprobación de su correcto funcionamiento.
Criterio de medición de proyecto: Número de unidades previstas, según documentación gráfica de Proyecto.
Criterio de medición de obra: Se medirá el número de unidades realmente ejecutadas según especificaciones de Proyecto.

| Código | Ud | Descripción | Rendimiento | Precio | Importe |
|---|---|---|---|---|---|
| mt35cgm041l | Ud | Caja para alojamiento de los interruptores de protección de la instalación, 2 filas de 12 módulos, de ABS autoextinguible, de color blanco RAL 9010, con puerta transparente, grado de protección IP40 y doble aislamiento (clase II), para colocar en superficie. (material) | 1.000 | 169.39 | 169.39 |
| mt40iae010 | Ud | Regleta para puesta a tierra, de 500 mm de longitud, con conectores cada 25 mm. (material) | 1.000 | 177.56 | 177.56 |
| mt35ttc010c | m | Conductor de cobre desnudo, de 50 mm². (material) | 2.500 | 24.65 | 61.63 |
| mt35aia010b | m | Tubo curvable de PVC, corrugado, de color negro, de 20 mm de diámetro nominal, para canalización empotrada en obra de albañilería (paredes y techos). Resistencia a la compresión 320 N, resistencia al impacto 1 julio, temperatura de trabajo -5°C hasta 60°C, con grado de protección IP545, no propagador de la llama. (material) | 3.000 | 2.14 | 6.42 |
| mt35cun020a | m | Cable unipolar H07Z1-K (AS), siendo su tensión asignada de 450/750 V, reacción al fuego clase Cca-s1a,d1,a1 según UNE-EN 50575, con conductor multifilar de cobre clase 5 (-K) de 1,5 mm² de sección, con aislamiento de compuesto termoplástico a base de poliolefina libre de halógenos con baja emisión de humos y gases corrosivos (Z1). (material) | 15.000 | 2.11 | 31.65 |
| mt35cun020b | m | Cable unipolar H07Z1-K (AS), siendo su tensión asignada de 450/750 V, reacción al fuego clase Cca-s1a,d1,a1 según UNE-EN 50575, con conductor multifilar de cobre clase 5 (-K) de 2,5 mm² de sección, con aislamiento de compuesto termoplástico a base de poliolefina libre de halógenos con baja emisión de humos y gases corrosivos (Z1). (material) | 4.500 | 3.47 | 15.62 |
| mt35cgm021abbah | Ud | Interruptor general automático (IGA), de 2 módulos, bipolar (2P), con 6 kA de poder de corte, de 25 A de intensidad nominal, curva C, incluso accesorios de montaje. (material) | 1.000 | 72.15 | 72.15 |
| mt35cgm029aa | Ud | Interruptor diferencial instantáneo, 2P/25A/30mA, de 2 módulos, incluso accesorios de montaje. (material) | 1.000 | 466.29 | 466.29 |
| mt35cgm021bbbab | Ud | Interruptor automático magnetotérmico, de 2 módulos, bipolar (2P), con 6 kA de poder de corte, de 10 A de intensidad nominal, curva C, incluso accesorios de montaje. (material) | 1.000 | 63.72 | 63.72 |
| mt35cgm021bbbad | Ud | Interruptor automático magnetotérmico, de 2 módulos, bipolar (2P), con 6 kA de poder de corte, de 16 A de intensidad nominal, curva C, incluso accesorios de montaje. (material) | 2.000 | 64.86 | 129.72 |
| mt33seg100a | Ud | Interruptor unipolar, gama básica, con tecla simple y marco de 1 elemento de color blanco y embellecedor de color blanco. (material) | 1.000 | 29.92 | 29.92 |
| mt33seg107a | Ud | Base de tomacorriente de 16 A 2P+T, gama básica, con tapa y marco de 1 elemento de color blanco y embellecedor de color blanco. (material) | 4.000 | 31.87 | 127.48 |
| mt35caj010a | Ud | Caja universal, con enlace por los 2 lados, para empotrar. (material) | 5.000 | 0.87 | 4.35 |
| mt35caj020a | Ud | Caja de derivación para empotrar de 105x105 mm, con grado de protección normal, regletas de conexión y tapa de registro. (material) | 1.000 | 9.17 | 9.17 |
| mt40iae030 | Ud | Portalámparas serie estándar. (material) | 1.000 | 7.27 | 7.27 |
| mt34llg010Nbi | Ud | Lámpara de filamento led de vidrio acabado mate, casquillo E27, clase de eficiencia energética E, de 13 W (equivalente a una lámpara incandescente de 100 W de potencia), color blanco cálido, temperatura de color 2700 K, índice de reproducción cromática mayor de 80, flujo luminoso 1521 lúmenes. (material) | 1.000 | 44.37 | 44.37 |
| mt34aem111c | Ud | Luminaria de emergencia, de 1,3 W, con lámpara LED no reemplazable, flujo luminoso 70 lúmenes, carcasa de 210x110x41 mm, aislamiento clase II, grados de protección IP42 e IK07, con baterías de Ni-Cd, autonomía de 1 h, alimentación a 220/240 V y 50-60 Hz y piloto luminoso indicador de carga color verde. Incluso accesorios y elementos de fijación. (material) | 1.000 | 269.61 | 269.61 |
| mt40iae050 | Ud | Placa de identificación de 200x200 mm, resistente al fuego, para RIT. (material) | 1.000 | 33.06 | 33.06 |
| mt35aia090ad | m | Tubo rígido de PVC, enchufable, curvable en caliente, de color negro, de 32 mm de diámetro nominal, para canalización fija en superficie. Resistencia a la compresión 1250 N, resistencia al impacto 2 julios, temperatura de trabajo -5°C hasta 60°C, con grado de protección IP547, propiedades eléctricas: aislante, no propagador de la llama. Incluso abrazaderas, elementos de sujeción y accesorios (curvas, manguitos, tes, codos y curvas flexibles). (material) | 20.000 | 15.95 | 319.00 |
| mo001 | h | Operario instalador de telecomunicaciones. (mano de obra) | 2.837 | 32.35 | 91.78 |
| mo056 | h | Oficial instalador de telecomunicaciones. (mano de obra) | 2.590 | 21.82 | 56.51 |
| % | % | Herramientas | 2 % | 2186.67 | 43.73 |
|  |  | Costes directos |  |  | 2230.40 |
