# Placa de señalización de equipos contra incendios, de poliestireno fotoluminiscente, de 594x594 mm. Incluso elementos de fijación

- Propiedad del archivo: CYPE INGENIEROS, S.A.
- Formato: FIEBDC-3/2002
- Ámbito geográfico: Perú
- Divisa: PEN
- Costes indirectos: 3.00 %
- Gastos generales: 13.00 %
- Beneficio industrial: 6.00 %
- IVA: 18.00 %

## I Instalaciones

### IO Contra incendios

#### IOS Señalización

**IOS010** Ud Placa de señalización de equipos contra incendios, de poliestireno fotoluminiscente, de 594x594 mm. Incluso elementos de fijación.
Placa de señalización de equipos contra incendios, de poliestireno fotoluminiscente, de 594x594 mm. Incluso elementos de fijación.
Incluye: Replanteo. Fijación al paramento.
Criterio de medición de proyecto: Número de unidades previstas, según documentación gráfica de Proyecto.
Criterio de medición de obra: Se medirá el número de unidades realmente ejecutadas según especificaciones de Proyecto.

| Código | Ud | Descripción | Rendimiento | Precio | Importe |
|---|---|---|---|---|---|
| mt41sny020i | Ud | Placa de señalización de equipos contra incendios, de poliestireno fotoluminiscente, de 594x594 mm. Incluso elementos de fijación. (material) | 1.000 | 43.94 | 43.94 |
| mo113 | h | Peón de construcción. (mano de obra) | 0.310 | 14.11 | 4.37 |
| % | % | Herramientas | 2 % | 48.31 | 0.97 |
|  |  | Costes directos |  |  | 49.28 |
