# Extintor portátil de nieve carbónica CO2, modelo ECC5 "ANBER GLOBE", de eficacia 89B, con 5 kg de agente extintor

- Propiedad del archivo: CYPE INGENIEROS, S.A.
- Formato: FIEBDC-3/2002
- Ámbito geográfico: Perú
- Costes indirectos: 0.03 %
- Gastos generales: 13.00 %
- Beneficio industrial: 6.00 %
- IVA: 18.00 %

## I Instalaciones

### IO Contra incendios

#### IOX Extintores

**IOX010** Ud Extintor portátil de nieve carbónica CO2, modelo ECC5 "ANBER GLOBE", de eficacia 89B, con 5 kg de agente extintor.
Suministro y colocación de extintor portátil de nieve carbónica CO2, modelo ECC5 "ANBER GLOBE", de eficacia 89B, con 5 kg de agente extintor, con manguera y trompa difusora. Incluso soporte y accesorios de montaje. Totalmente montado.
Incluye: Replanteo de la situación del extintor. Colocación y fijación del soporte. Colocación del extintor.
Criterio de medición de proyecto: Número de unidades previstas, según documentación gráfica de Proyecto.
Criterio de medición de obra: Se medirá el número de unidades realmente ejecutadas según especificaciones de Proyecto.

| Código | Ud | Descripción | Rendimiento | Precio | Importe |
|---|---|---|---|---|---|
| mt41iao010b | Ud | Extintor portátil de nieve carbónica CO2, modelo ECC5 "ANBER GLOBE", de eficacia 89B, con 5 kg de agente extintor, con manguera y trompa difusora. (material) | 1.000 | 167.57 | 167.57 |
| mo105 | h | Peón de construcción. (mano de obra) | 0.142 | 3.44 | 0.49 |
| % | % | Costes directos complementarios | 2 % | 168.06 | 3.36 |
|  |  | Costes directos |  |  | 171.42 |
