# Conductos de chapa galvanizada de 0,6 mm de espesor y juntas transversales con vaina deslizante tipo bayoneta

- Propiedad del archivo: CYPE INGENIEROS, S.A.
- Formato: FIEBDC-3/2002
- Ámbito geográfico: Perú
- Costes indirectos: 3.00 %
- Gastos generales: 13.00 %
- Beneficio industrial: 6.00 %
- IVA: 16.00 %

## I Instalaciones

### IS Salubridad

#### ISG Ventilación mecánica para garajes

**ISG020** m² Conductos de chapa galvanizada de 0,6 mm de espesor y juntas transversales con vaina deslizante tipo bayoneta.
Incluye: Replanteo del recorrido de los conductos. Marcado y posterior anclaje de los soportes de los conductos. Montaje y fijación de conductos. Conexiones entre la red de conductos y los ventiladores o cajas de ventilación. Realización de pruebas de servicio.

| Código | Ud | Descripción | Rendimiento | Precio | Importe |
|---|---|---|---|---|---|
| mt42con115a | Ud | Repercusión, por m², de material auxiliar para fijación a la obra de conductos autoportantes para la distribución de aire en ventilación y climatización. (material) | 1.000 | 1.64 | 1.64 |
| mt42con110a | m² | Chapa galvanizada de 0,6 mm de espesor, y juntas transversales con vaina deslizante tipo bayoneta, para la formación de conductos autoportantes para la distribución de aire en ventilación y climatización. (material) | 1.050 | 10.94 | 11.49 |
| mo011 | h | Operario colocador de conductos metálicos. (mano de obra) | 0.472 | 4.35 | 2.05 |
| mo079 | h | Oficial colocador de conductos metálicos. (mano de obra) | 0.472 | 3.46 | 1.63 |
| % | % | Costes directos complementarios | 2 % | 16.81 | 0.34 |
|  |  | Costes directos |  |  | 17.15 |
