# Conducto semirrígido de doble pared de chapa de aluminio con aislamiento acústico, de 125 mm de diámetro interior, para instalación de ventilación

- Propiedad del archivo: CYPE INGENIEROS, S.A.
- Formato: FIEBDC-3/2002
- Ámbito geográfico: Perú
- Costes indirectos: 3.00 %
- Gastos generales: 13.00 %
- Beneficio industrial: 6.00 %
- IVA: 16.00 %

## I Instalaciones

### IS Salubridad

#### ISV Conductos de admisión y extracción para ventilación

**ISV260** m Conducto semirrígido de doble pared de chapa de aluminio con aislamiento acústico, de 125 mm de diámetro interior, para instalación de ventilación.
Incluye: Replanteo y trazado del conducto. Presentación de tubos, accesorios y piezas especiales. Colocación y fijación de tubos, accesorios y piezas especiales. Realización de pruebas de servicio.

| Código | Ud | Descripción | Rendimiento | Precio | Importe |
|---|---|---|---|---|---|
| mt20csi420a | Ud | Material auxiliar para montaje y sujeción a la obra de los conductos semirrígidos de doble pared de chapa de aluminio con aislamiento acústico, de 125 mm de diámetro interior. (material) | 1.000 | 2.12 | 2.12 |
| mt20csi020ac | m | Tubo semirrígido de doble pared con aislamiento acústico, compuesto por pared interior de chapa de aluminio engatillada en espiral y perforada de 125 mm de diámetro, pared exterior de chapa de aluminio engatillada en espiral y aislamiento acústico entre paredes mediante fibra de vidrio de 25 mm de espesor, temperatura de trabajo de 200°C y puntas de temperatura de hasta 250°C, clase A1, con el precio incrementado el 10% en concepto de accesorios y piezas especiales. (material) | 1.000 | 46.62 | 46.62 |
| op00ato010 |  | Atornillador. | 1.000 | 0.00 | 0.00 |
| op00mar010 |  | Martillo. | 1.000 | 0.00 | 0.00 |
| op00tal010 |  | Taladro. | 1.000 | 0.00 | 0.00 |
| mo009 | h | Operario de montaje. (mano de obra) | 0.231 | 4.35 | 1.00 |
| mo075 | h | Oficial de montaje. (mano de obra) | 0.116 | 3.46 | 0.40 |
| % | % | Costes directos complementarios | 2 % | 50.14 | 1.00 |
|  |  | Costes directos |  |  | 51.14 |
