# Rejilla para interiores

- Propiedad del archivo: CYPE INGENIEROS, S.A.
- Formato: FIEBDC-3/2002
- Ámbito geográfico: Perú
- Divisa: PEN
- Costes indirectos: 3.00 %
- Gastos generales: 13.00 %
- Beneficio industrial: 6.00 %
- IVA: 18.00 %

## I Instalaciones

### IV Ventilación

#### IVM Ventilación mecánica

**IVM023** Ud Rejilla para interiores.
Rejilla de plástico, con persianas horizontales fijas, salida de aire perpendicular a la rejilla, color blanco RAL 9010, para ducto de admisión o extracción, de 125 mm de diámetro. Incluso elementos de fijación.
Incluye: Replanteo. Colocación y fijación.
Criterio de medición de proyecto: Número de unidades previstas, según documentación gráfica de Proyecto.
Criterio de medición de obra: Se medirá el número de unidades realmente ejecutadas según especificaciones de Proyecto.

| Código | Ud | Descripción | Rendimiento | Precio | Importe |
|---|---|---|---|---|---|
| mt42sva140a | Ud | Rejilla de plástico, con persianas horizontales fijas, salida de aire perpendicular a la rejilla, color blanco RAL 9010, para ducto de admisión o extracción, de 125 mm de diámetro, con elementos de fijación. (material) | 1.000 | 87.81 | 87.81 |
| mo011 | h | Operario de montaje. (mano de obra) | 0.185 | 32.15 | 5.95 |
| mo080 | h | Oficial de montaje. (mano de obra) | 0.185 | 21.72 | 4.02 |
| % | % | Herramientas | 2 % | 97.78 | 1.96 |
|  |  | Costes directos |  |  | 99.74 |
