# Grupo de ventilación para instalación individual

- Propiedad del archivo: CYPE INGENIEROS, S.A.
- Formato: FIEBDC-3/2002
- Ámbito geográfico: Perú
- Divisa: PEN
- Costes indirectos: 3.00 %
- Gastos generales: 13.00 %
- Beneficio industrial: 6.00 %
- IVA: 18.00 %

## I Instalaciones

### IV Ventilación

#### IVM Ventilación mecánica

**IVM031** Ud Grupo de ventilación para instalación individual.
Grupo de ventilación higrorregulable compuesto por ventilador centrífugo, con motor de dos velocidades para alimentación monofásica a 230 V y 50 Hz de frecuencia, con protección térmica, carcasa exterior de plástico de 260x268x303 mm y caja de bornes con condensador, de potencia nominal 45 W, caudal máximo 250 m³/h, con 5 bocas de entrada, 4 para conexión a ductos de extracción de 80 mm de diámetro y 1 para conexión a ducto de extracción de 125 mm de diámetro y acceso de salida superior de 125 mm de diámetro, con interruptor remoto empotrable. Incluso elementos de fijación, tubo protector del cableado y cables.
Incluye: Replanteo. Colocación y fijación del grupo. Montaje y conexionado del interruptor remoto. Conexión a la red eléctrica. Conexionado de los ductos. Comprobación de su correcto funcionamiento.
Criterio de medición de proyecto: Número de unidades previstas, según documentación gráfica de Proyecto.
Criterio de medición de obra: Se medirá el número de unidades realmente ejecutadas según especificaciones de Proyecto.

| Código | Ud | Descripción | Rendimiento | Precio | Importe |
|---|---|---|---|---|---|
| mt42svi310a | Ud | Grupo de ventilación higrorregulable compuesto por ventilador centrífugo, con motor de dos velocidades para alimentación monofásica a 230 V y 50 Hz de frecuencia, con protección térmica, carcasa exterior de plástico de 260x268x303 mm y caja de bornes con condensador, de potencia nominal 45 W, caudal máximo 250 m³/h, con 5 bocas de entrada, 4 para conexión a ductos de extracción de 80 mm de diámetro y 1 para conexión a ducto de extracción de 125 mm de diámetro y acceso de salida superior de 125 mm de diámetro, con elementos de fijación. (material) | 1.000 | 1219.53 | 1219.53 |
| mt42svi315a | Ud | Interruptor remoto empotrable, para cambio de velocidad de grupo de ventilación. (material) | 1.000 | 55.43 | 55.43 |
| mt35aia010a | m | Tubo curvable de PVC, corrugado, de color negro, de 16 mm de diámetro nominal, para canalización empotrada en obra de albañilería (paredes y techos). Resistencia a la compresión 320 N, resistencia al impacto 1 julio, temperatura de trabajo -5°C hasta 60°C, con grado de protección IP545, no propagador de la llama. (material) | 3.000 | 1.87 | 5.61 |
| mt35cun020a | m | Cable unipolar H07Z1-K (AS), siendo su tensión asignada de 450/750 V, reacción al fuego clase Cca-s1a,d1,a1 según UNE-EN 50575, con conductor multifilar de cobre clase 5 (-K) de 1,5 mm² de sección, con aislamiento de compuesto termoplástico a base de poliolefina libre de halógenos con baja emisión de humos y gases corrosivos (Z1). (material) | 6.000 | 2.09 | 12.54 |
| mo011 | h | Operario de montaje. (mano de obra) | 0.432 | 32.15 | 13.89 |
| mo080 | h | Oficial de montaje. (mano de obra) | 0.432 | 21.72 | 9.38 |
| % | % | Herramientas | 2 % | 1316.38 | 26.33 |
|  |  | Costes directos |  |  | 1342.71 |
