# Caja de admisión

- Propiedad del archivo: CYPE INGENIEROS, S.A.
- Formato: FIEBDC-3/2002
- Ámbito geográfico: Perú
- Divisa: PEN
- Costes indirectos: 3.00 %
- Gastos generales: 13.00 %
- Beneficio industrial: 6.00 %
- IVA: 18.00 %

## I Instalaciones

### IV Ventilación

#### IVM Ventilación mecánica

**IVM034** Ud Caja de admisión.
Caja de extracción compuesta por ventilador centrífugo, con rodete de álabes hacia delante, motor de tres velocidades para alimentación monofásica a 230 V y 50 Hz de frecuencia, con protección térmica, carcasa exterior de acero galvanizado en caliente, interruptor on/off y presostato, de potencia nominal 207 W, caudal máximo 1900 m³/h, nivel de presión sonora 42 dBA, con acceso de entrada lateral para conexión a ducto de extracción de 355 mm de diámetro y acceso de salida lateral de 355 mm de diámetro; instalación en el extremo exterior del ducto de admisión (acceso de admisión). Incluso accesorios y elementos de fijación.
Incluye: Replanteo. Colocación y fijación. Conexionado y comprobación de su correcto funcionamiento.
Criterio de medición de proyecto: Número de unidades previstas, según documentación gráfica de Proyecto.
Criterio de medición de obra: Se medirá el número de unidades realmente ejecutadas según especificaciones de Proyecto.

| Código | Ud | Descripción | Rendimiento | Precio | Importe |
|---|---|---|---|---|---|
| mt42svs300aj | Ud | Caja de extracción compuesta por ventilador centrífugo, con rodete de álabes hacia delante, motor de tres velocidades para alimentación monofásica a 230 V y 50 Hz de frecuencia, con protección térmica, carcasa exterior de acero galvanizado en caliente, interruptor on/off y presostato, de potencia nominal 207 W, caudal máximo 1900 m³/h, nivel de presión sonora 42 dBA, con acceso de entrada lateral para conexión a ducto de extracción de 355 mm de diámetro y acceso de salida lateral de 355 mm de diámetro. (material) | 1.000 | 8493.85 | 8493.85 |
| mt42svs910g | Ud | Accesorios y elementos de fijación de caja de extracción. (material) | 1.000 | 385.66 | 385.66 |
| mo011 | h | Operario de montaje. (mano de obra) | 0.247 | 32.15 | 7.94 |
| mo080 | h | Oficial de montaje. (mano de obra) | 0.247 | 21.72 | 5.36 |
| % | % | Herramientas | 2 % | 8892.81 | 177.86 |
|  |  | Costes directos |  |  | 9070.67 |
