# Puerta interior corrediza, de madera

- Propiedad del archivo: CYPE INGENIEROS, S.A.
- Formato: FIEBDC-3/2002
- Ámbito geográfico: Perú
- Divisa: PEN
- Costes indirectos: 3.00 %
- Gastos generales: 13.00 %
- Beneficio industrial: 6.00 %
- IVA: 18.00 %

## L Carpintería, closets, vidrios y protecciones solares

### LP Puertas interiores

#### LPM De madera

**LPM021** Ud Puerta interior corrediza, de madera.
Puerta interior corrediza para doble tabique con hueco, lisa, de una hoja de 210x75x4,5 cm, de tablero de MDF de 3 mm de espesor, con chapa de madera de pino, relleno interior con parrilla tipo honey comb (panal de abeja) y bastidores de madera de pino, barnizada en taller; marco de madera maciza del mismo material y acabado que la hoja. Incluso, herrería de colgar, de cierre y tirador con manecilla para cierre de aluminio, serie básica.
Incluye: Presentación de la puerta. Colocación, aplomado y nivelación de marcos. Recibido a la obra de los elementos de fijación de marcos. Colocación de los herrería de colgar y guías. Colocación de la hoja. Colocación de los herrería de cierre. Colocación de accesorios. Ajuste final.
Criterio de medición de proyecto: Número de unidades previstas, según documentación gráfica de Proyecto.
Criterio de medición de obra: Se medirá el número de unidades realmente ejecutadas según especificaciones de Proyecto.

| Código | Ud | Descripción | Rendimiento | Precio | Importe |
|---|---|---|---|---|---|
| mt22aap040pta | Ud | Marco de madera maciza, para puerta de una hoja, de 210x75x4,5 cm, con elementos de fijación. (material) | 2.000 | 48.75 | 97.50 |
| mt23ppb100a | Ud | Herrería de colgar, kit para puerta corrediza. (material) | 1.000 | 31.40 | 31.40 |
| mt23ppb102c | m | Carril puerta corrediza doble aluminio. (material) | 1.700 | 35.78 | 60.83 |
| mt22ppe010boaa | Ud | Hoja de puerta interior lisa de tablero de MDF de 3 mm de espesor, con chapa de madera de pino, barnizada en taller, de 210x75x4,5 cm, relleno interior con parrilla tipo honey comb (panal de abeja) y bastidores de madera de pino. (material) | 1.000 | 156.08 | 156.08 |
| mt23hba020j | Ud | Tirador con manecilla para cierre de aluminio, serie básica, para puerta interior corrediza, para interior. (material) | 1.000 | 102.90 | 102.90 |
| op00cla010 |  | Clavadora neumática. | 1.000 | 0.00 | 0.00 |
| op00gra010 |  | Grapadora. | 1.000 | 0.00 | 0.00 |
| op00sie010 |  | Sierra de calar. | 1.000 | 0.00 | 0.00 |
| op00cep010 |  | Garlopa. | 1.000 | 0.00 | 0.00 |
| op00ato010 |  | Atornillador. | 1.000 | 0.00 | 0.00 |
| op00tro010 |  | Tronzador. | 1.000 | 0.00 | 0.00 |
| mo017 | h | Operario carpintero. (mano de obra) | 1.480 | 33.34 | 49.34 |
| mo058 | h | Oficial carpintero. (mano de obra) | 1.480 | 22.96 | 33.98 |
| % | % | Herramientas | 2 % | 532.03 | 10.64 |
|  |  | Costes directos |  |  | 542.67 |
