# Puerta batiente de vidrio templado

- Propiedad del archivo: CYPE INGENIEROS, S.A.
- Formato: FIEBDC-3/2002
- Ámbito geográfico: Perú
- Divisa: PEN
- Costes indirectos: 3.00 %
- Gastos generales: 13.00 %
- Beneficio industrial: 6.00 %
- IVA: 18.00 %

## L Carpintería, closets, vidrios y protecciones solares

### LV Vidrios

#### LVT Templados

**LVT015** Ud Puerta batiente de vidrio templado.
Puerta batiente de vidrio templado incoloro, de 2090x796 mm y de 10 mm de espesor. Incluso kit de herrería, de acero inoxidable AISI 304.
Incluye: Colocación de los herrería. Colocación de la puerta. Señalización de las hojas.
Criterio de medición de proyecto: Número de unidades previstas, según documentación gráfica de Proyecto.
Criterio de medición de obra: Se medirá el número de unidades realmente ejecutadas según especificaciones de Proyecto.

| Código | Ud | Descripción | Rendimiento | Precio | Importe |
|---|---|---|---|---|---|
| mt21vtp030y | Ud | Puerta batiente de vidrio templado incoloro, de 2090x796 mm y de 10 mm de espesor. (material) | 1.000 | 305.44 | 305.44 |
| mt21vts050 | Ud | Kit de herrería de acero inoxidable AISI 304, formado por pernios y puntos de giro. (material) | 1.000 | 227.91 | 227.91 |
| mo055 | h | Operario cristalero. (mano de obra) | 9.622 | 33.50 | 322.34 |
| % | % | Herramientas | 2 % | 855.69 | 17.11 |
|  |  | Costes directos |  |  | 872.80 |
