# Cerradura con llave para puerta de vidrio templado

- Propiedad del archivo: CYPE INGENIEROS, S.A.
- Formato: FIEBDC-3/2002
- Ámbito geográfico: Perú
- Divisa: PEN
- Costes indirectos: 3.00 %
- Gastos generales: 13.00 %
- Beneficio industrial: 6.00 %
- IVA: 18.00 %

## L Carpintería, closets, vidrios y protecciones solares

### LV Vidrios

#### LVT Templados

**LVT021** Ud Cerradura con llave para puerta de vidrio templado.
Cerradura con llave para puerta de vidrio templado, de acero inoxidable AISI 304, fijada con tornillos.
Incluye: Replanteo. Colocación y fijación de la cerradura.
Criterio de medición de proyecto: Número de unidades previstas, según documentación gráfica de Proyecto.
Criterio de medición de obra: Se medirá el número de unidades realmente ejecutadas según especificaciones de Proyecto.

| Código | Ud | Descripción | Rendimiento | Precio | Importe |
|---|---|---|---|---|---|
| mt21vts020 | Ud | Cerradura con llave para puerta de vidrio, de acero inoxidable AISI 304, incluso tornillos. (material) | 1.000 | 456.44 | 456.44 |
| mo011 | h | Operario de montaje. (mano de obra) | 0.370 | 32.35 | 11.97 |
| mo080 | h | Oficial de montaje. (mano de obra) | 0.086 | 21.86 | 1.88 |
| % | % | Herramientas | 2 % | 470.29 | 9.41 |
|  |  | Costes directos |  |  | 479.70 |
