# Aislamiento térmico de claraboya en techo plano no transitable, no ventilado, Deck, con paneles de lana mineral

- Propiedad del archivo: CYPE INGENIEROS, S.A.
- Formato: FIEBDC-3/2002
- Ámbito geográfico: Perú
- Divisa: PEN
- Costes indirectos: 3.00 %
- Gastos generales: 13.00 %
- Beneficio industrial: 6.00 %
- IVA: 18.00 %

## N Aislamientos e impermeabilizaciones

### NA Aislamientos térmicos

#### NAJ Puentes térmicos

**NAJ040** Ud Aislamiento térmico de claraboya en techo plano no transitable, no ventilado, Deck, con paneles de lana mineral.
Aislamiento térmico de claraboya en techo plano no transitable, no ventilado, Deck, formado por panel rígido de lana de roca soldable "ROCKWOOL", de doble densidad (230 kg/m³ en la capa superior y 150 kg/m³ en la capa inferior), revestido por la cara superior con un tejido de vidrio blanco, de 40 mm de espesor, resistencia térmica 0,95 m²K/W, conductividad térmica 0,041 W/(mK), colocado a tope en el perímetro del hueco de la claraboya.
Incluye: Replanteo y corte del aislante. Colocación del aislamiento.
Criterio de medición de proyecto: Superficie medida según documentación gráfica de Proyecto.
Criterio de medición de obra: Se medirá la superficie realmente ejecutada según especificaciones de Proyecto.

| Código | Ud | Descripción | Rendimiento | Precio | Importe |
|---|---|---|---|---|---|
| mt16lrw021be | m² | Panel rígido de lana de roca soldable "ROCKWOOL", de doble densidad (230 kg/m³ en la capa superior y 150 kg/m³ en la capa inferior), revestido por la cara superior con un tejido de vidrio blanco, de 40 mm de espesor, resistencia térmica 0,95 m²K/W, conductividad térmica 0,041 W/(mK), Euroclase A2-s1, d0 de reacción al fuego, calor específico 840 J/kgK y factor de resistencia a la difusión del vapor de agua 1. (material) | 1.000 | 155.59 | 155.59 |
| mo054 | h | Operario en aislamiento. (mano de obra) | 0.185 | 32.35 | 5.98 |
| mo101 | h | Oficial en aislamientos. (mano de obra) | 0.185 | 21.86 | 4.04 |
| % | % | Herramientas | 2 % | 165.61 | 3.31 |
|  |  | Costes directos |  |  | 168.92 |
