# Drenaje de suelos con lámina drenante de polietileno, de 7 mm de espesor, preparado para recibir directamente el revestimiento (no incluido en este precio)

- Propiedad del archivo: CYPE INGENIEROS, S.A.
- Formato: FIEBDC-3/2002
- Ámbito geográfico: Perú
- Divisa: PEN
- Costes indirectos: 3.00 %
- Gastos generales: 13.00 %
- Beneficio industrial: 6.00 %
- IVA: 18.00 %

## N Aislamientos e impermeabilizaciones

### ND Drenajes y desolidarizaciones

#### NDR Drenajes

**NDR010** m² Drenaje de suelos con lámina drenante de polietileno, de 7 mm de espesor, preparado para recibir directamente el revestimiento (no incluido en este precio).
Formación de drenaje de suelos mediante lámina drenante de polietileno, de 7 mm de espesor, preparado para recibir directamente el revestimiento (no incluido en este precio). Incluso parte proporcional de corte y preparación de las láminas drenantes.
Incluye: Corte y preparación de las láminas drenantes. Colocación de las láminas drenantes.
Criterio de medición de proyecto: Superficie medida según documentación gráfica de Proyecto.
Criterio de medición de obra: Se medirá la superficie realmente ejecutada según especificaciones de Proyecto.

| Código | Ud | Descripción | Rendimiento | Precio | Importe |
|---|---|---|---|---|---|
| mt15res330a | m² | Lámina drenante de polietileno, de 7 mm de espesor, suministrada en rollos de 20 m de longitud. (material) | 1.050 | 58.64 | 61.57 |
| mo029 | h | Operario aplicador de láminas impermeabilizantes. (mano de obra) | 0.237 | 20.07 | 4.76 |
| mo067 | h | Oficial aplicador de láminas impermeabilizantes. (mano de obra) | 0.237 | 13.75 | 3.26 |
| % | % | Herramientas | 2 % | 69.59 | 1.39 |
|  |  | Costes directos |  |  | 70.98 |
