# Formación de impermeabilización de depósito de agua no potable

- Propiedad del archivo: CYPE INGENIEROS, S.A.
- Formato: FIEBDC-3/2002
- Ámbito geográfico: Perú
- Divisa: PEN
- Costes indirectos: 3.00 %
- Gastos generales: 13.00 %
- Beneficio industrial: 6.00 %
- IVA: 18.00 %

## N Aislamientos e impermeabilizaciones

### NI Impermeabilizaciones

#### NIA Fosos de ascensor, cisternas y piscinas

**NIA200** m² Formación de impermeabilización de depósito de agua no potable, realizada mediante aplicación de dos manos de revestimiento continuo elástico impermeabilizante a base de poliuretano alifático, Revetón Mempur "REVETÓN", color teja, de 1,2 mm de espesor mínimo. Incluso limpieza y preparación de la superficie soporte de concreto o mortero de cemento con la aplicación de una mano de imprimación de resinas sintéticas, "REVETÓN", incolora y resolución de puntos singulares mediante geotextil no tejido de fibras de poliéster, Texnón 90 "REVETÓN", de 90 g/m² de masa superficial fijado con fragua tixotrópica a base de poliuretano líquido, color gris.
Formación de impermeabilización de depósito de agua no potable, realizada mediante aplicación de dos manos de revestimiento continuo elástico impermeabilizante a base de poliuretano alifático, Revetón Mempur "REVETÓN", color teja, de 1,2 mm de espesor mínimo. Incluso limpieza y preparación de la superficie soporte de concreto o mortero de cemento con la aplicación de una mano de imprimación de resinas sintéticas, "REVETÓN", incolora y resolución de puntos singulares mediante geotextil no tejido de fibras de poliéster, Texnón 90 "REVETÓN", de 90 g/m² de masa superficial fijado con fragua tixotrópica a base de poliuretano líquido, color gris.
Incluye: Limpieza y preparación de la superficie en la que ha de aplicarse la impermeabilización. Aplicación de la imprimación. Resolución de los puntos singulares. Aplicación del impermeabilizante.
Criterio de medición de proyecto: Superficie medida según documentación gráfica de Proyecto.
Criterio de medición de obra: Se medirá la superficie realmente ejecutada según especificaciones de Proyecto.

| Código | Ud | Descripción | Rendimiento | Precio | Importe |
|---|---|---|---|---|---|
| mt15rer010b | l | Imprimación de resinas sintéticas, "REVETÓN", incolora. (material) | 0.200 | 58.79 | 11.76 |
| mt15rer140a | kg | Fragua tixotrópica a base de poliuretano líquido, color gris. (material) | 0.120 | 85.31 | 10.24 |
| mt15rer500b | m² | Geotextil no tejido de fibras de poliéster, Texnón 90 "REVETÓN", de 90 g/m² de masa superficial. (material) | 0.100 | 52.37 | 5.24 |
| mt15rer110g | kg | Revestimiento continuo elástico impermeabilizante a base de poliuretano alifático, Revetón Mempur "REVETÓN", color teja. (material) | 1.500 | 58.74 | 88.11 |
| mo032 | h | Operario aplicador de productos impermeabilizantes. (mano de obra) | 0.237 | 20.07 | 4.76 |
| mo070 | h | Oficial aplicador de productos impermeabilizantes. (mano de obra) | 0.237 | 13.75 | 3.26 |
| % | % | Herramientas | 2 % | 123.37 | 2.47 |
|  |  | Costes directos |  |  | 125.84 |
