# Impermeabilización de platea de cimentación, con láminas asfálticas

- Propiedad del archivo: CYPE INGENIEROS, S.A.
- Formato: FIEBDC-3/2002
- Ámbito geográfico: Perú
- Divisa: PEN
- Costes indirectos: 3.00 %
- Gastos generales: 13.00 %
- Beneficio industrial: 6.00 %
- IVA: 18.00 %

## N Aislamientos e impermeabilizaciones

### NI Impermeabilizaciones

#### NIC Cimentaciones

**NIC011** m² Impermeabilización de platea de cimentación, con láminas asfálticas.
Impermeabilización de platea de cimentación, con lámina de betún modificado con elastómero SBS, de 4 mm de espesor, con armadura de fieltro de poliéster reforzado y estabilizado de 150 g/m², de superficie no protegida, totalmente adherida al soporte con soplete, colocada con empalmes en la base de la platea de cimentación, sobre una capa de concreto pobre, previa imprimación con emulsión asfáltica aniónica con cargas, y protegida con una capa antipunzonante de geotextil de polipropileno-polietileno, (125 g/m²), preparada para recibir directamente el concreto de la platea de cimentación. Incluso banda de refuerzo de lámina de betún modificado con elastómero SBS, para la resolución del perímetro.
Criterio de valoración económica: El precio no incluye la capa de concreto pobre.
Incluye: Limpieza y preparación de la superficie. Aplicación de la capa de imprimación. Colocación de la banda de refuerzo. Colocación de la lámina asfáltica. Colocación del geotextil. Resolución de puntos singulares.
Criterio de medición de proyecto: Superficie medida según documentación gráfica de Proyecto.
Criterio de medición de obra: Se medirá la superficie realmente ejecutada según especificaciones de Proyecto, incluyendo las entregas y los empalmes.

| Código | Ud | Descripción | Rendimiento | Precio | Importe |
|---|---|---|---|---|---|
| mt14iea020c | kg | Emulsión asfáltica aniónica con cargas. (material) | 0.500 | 15.60 | 7.80 |
| mt14lba010m | m² | Lámina de betún modificado con elastómero SBS, de 4 mm de espesor, masa nominal 4,8 kg/m², con armadura de fieltro de poliéster reforzado y estabilizado de 150 g/m², de superficie no protegida, y coeficiente de difusión frente al gas radón 7x10-12 m²/s. (material) | 1.100 | 38.92 | 42.81 |
| mt14lba100a | m | Banda de refuerzo de lámina de betún modificado con elastómero SBS, de 33 cm de anchura, acabada con film plástico termofusible en ambas caras. (material) | 0.500 | 13.41 | 6.71 |
| mt14gsa010ce | m² | Geotextil no tejido sintético, termosoldado, de polipropileno-polietileno, con una resistencia a la tracción longitudinal de 9,5 kN/m, una resistencia a la tracción transversal de 10 kN/m, una apertura de cono al ensayo de perforación dinámica según ISO 13433 inferior a 28 mm, resistencia CBR a punzonamiento 1,56 kN y una masa superficial de 125 g/m². (material) | 1.100 | 7.25 | 7.98 |
| op00sop010 |  | Soplete para soldadura de láminas asfálticas. | 1.000 | 0.00 | 0.00 |
| mo029 | h | Operario aplicador de láminas impermeabilizantes. (mano de obra) | 0.148 | 31.48 | 4.66 |
| mo067 | h | Oficial aplicador de láminas impermeabilizantes. (mano de obra) | 0.148 | 21.86 | 3.24 |
| % | % | Herramientas | 2 % | 73.20 | 1.46 |
|  |  | Costes directos |  |  | 74.66 |
