# Impermeabilización bajo losa de cimentación

- Propiedad del archivo: CYPE INGENIEROS, S.A.
- Formato: FIEBDC-3/2002
- Ámbito geográfico: Perú
- Costes indirectos: 3.00 %
- Gastos generales: 13.00 %
- Beneficio industrial: 6.00 %
- IVA: 16.00 %

## N Aislamientos e impermeabilizaciones

### NI Impermeabilizaciones

#### NIC Cimentaciones

**NIC012** m² Impermeabilización bajo losa de cimentación, mediante manta de bentonita de sodio, Bentofix BFG 5000 L "BASF Construction Chemical", de 6 mm de espesor, formada por un geotextil no tejido de polipropileno, de 220 g/m², un geotextil tejido de polipropileno, de 110 g/m², y 5 kg/m² de gránulos de bentonita de sodio natural, dispuestos entre los dos geotextiles, fijada al soporte mediante clavos de acero.
Formación de impermeabilización bajo losa de cimentación, mediante manta de bentonita de sodio, Bentofix BFG 5000 L "BASF Construction Chemical", de 6 mm de espesor, formada por un geotextil no tejido de polipropileno, de 220 g/m², un geotextil tejido de polipropileno, de 110 g/m², y 5 kg/m² de gránulos de bentonita de sodio natural, dispuestos entre los dos geotextiles, fijada al soporte mediante clavos de acero, para evitar su desplazamiento. Incluso parte proporcional de cortes, solapes entre mantas y bentonita granular, para relleno perimetral y en encuentros de elementos pasantes.
Incluye: Relleno, con bentonita granular, del perímetro y de los encuentros con elementos pasantes. Extendido y fijación de la manta.
Criterio de medición de proyecto: Superficie medida según documentación gráfica de Proyecto.
Criterio de medición de obra: Se medirá la superficie realmente ejecutada según especificaciones de Proyecto, incluyendo las entregas y los solapes.

| Código | Ud | Descripción | Rendimiento | Precio | Importe |
|---|---|---|---|---|---|
| mt08var015 | kg | Bentonita de sodio granular. (material) | 0.050 | 0.95 | 0.05 |
| mt15bas050b | m² | Manta de bentonita de sodio, Bentofix BFG 5000 L "BASF Construction Chemical", de 6 mm de espesor, formada por un geotextil no tejido de polipropileno, de 220 g/m², un geotextil tejido de polipropileno, de 110 g/m², y 5 kg/m² de gránulos de bentonita de sodio natural, dispuestos entre los dos geotextiles. (material) | 1.050 | 12.62 | 13.25 |
| mt08var060 | kg | Puntas de acero de 20x100 mm. (material) | 0.100 | 5.76 | 0.58 |
| mo030 | h | Operario aplicador de productos impermeabilizantes. (mano de obra) | 0.059 | 4.22 | 0.25 |
| mo065 | h | Oficial aplicador de productos impermeabilizantes. (mano de obra) | 0.059 | 3.46 | 0.20 |
| % | % | Costes directos complementarios | 2 % | 14.33 | 0.29 |
|  |  | Costes directos |  |  | 14.62 |
