# Impermeabilización de platea de cimentación, mediante saturación de la red capilar del concreto

- Propiedad del archivo: CYPE INGENIEROS, S.A.
- Formato: FIEBDC-3/2002
- Ámbito geográfico: Perú
- Divisa: PEN
- Costes indirectos: 3.00 %
- Gastos generales: 13.00 %
- Beneficio industrial: 6.00 %
- IVA: 18.00 %

## N Aislamientos e impermeabilizaciones

### NI Impermeabilizaciones

#### NIC Cimentaciones

**NIC013** m² Impermeabilización de platea de cimentación, mediante saturación de la red capilar del concreto.
Impermeabilización de platea de cimentación, mediante saturación de la red capilar del concreto. IMPERMEABILIZACIÓN BAJO LA LOSA: aplicación de mortero impermeabilizante, en polvo, mediante espolvoreo manual, rendimiento: 2 kg/m², antes de proceder al vaciado, con la armadura de la losa ya montada, sobre el concreto pobre previamente humedecido con agua. IMPERMEABILIZACIÓN SOBRE LA LOSA: aplicación de mortero impermeabilizante, en forma de lechada, mediante extendido con cepillo, rendimiento: 2 kg/m², en dos capas, sobre el concreto ya fraguado.
Incluye: Limpieza. Humectación de la capa de concreto pobre. Espolvoreo manual del mortero seco sobre la capa de concreto pobre. Extendido de la lechada sobre la losa.
Criterio de medición de proyecto: Superficie medida según documentación gráfica de Proyecto.
Criterio de medición de obra: Se medirá la superficie realmente ejecutada según especificaciones de Proyecto.

| Código | Ud | Descripción | Rendimiento | Precio | Importe |
|---|---|---|---|---|---|
| mt08aaa010a | m³ | Agua. (material) | 0.005 | 4.68 | 0.02 |
| mt09bmr230a | kg | Mortero impermeabilizante, con resistencia a los sulfatos, alta resistencia a ciclos de congelamiento y deshielo y efecto protector frente a la carbonatación. (material) | 3.000 | 4.53 | 13.59 |
| mo032 | h | Operario aplicador de productos impermeabilizantes. (mano de obra) | 0.099 | 31.48 | 3.12 |
| mo070 | h | Oficial aplicador de productos impermeabilizantes. (mano de obra) | 0.099 | 21.86 | 2.16 |
| % | % | Herramientas | 2 % | 18.89 | 0.38 |
|  |  | Costes directos |  |  | 19.27 |
