# Impermeabilización de pared medianera con revestimiento impermeabilizante de placas conformadas

- Propiedad del archivo: CYPE INGENIEROS, S.A.
- Formato: FIEBDC-3/2002
- Ámbito geográfico: Perú
- Divisa: PEN
- Costes indirectos: 3.00 %
- Gastos generales: 13.00 %
- Beneficio industrial: 6.00 %
- IVA: 18.00 %

## N Aislamientos e impermeabilizaciones

### NI Impermeabilizaciones

#### NIT Revestimientos impermeabilizantes

**NIT020** m² Impermeabilización de pared medianera con revestimiento impermeabilizante de placas conformadas.
Impermeabilización de pared medianera de hasta 12 m de altura con revestimiento impermeabilizante de tejas asfálticas 10 ondas, de perfil ondulado y color negro, a base de fibras minerales y vegetales saturadas con una emulsión bituminosa a altas temperaturas, disposición de las placas en hiladas solapadas, fijadas a la pared medianera directamente sobre el soporte con tornillos galvanizados; y remate perimetral de plancha galvanizada esmaltada, de varios colores.
Incluye: Preparación y limpieza del soporte. Corte y presentación de las placas del revestimiento impermeabilizante. Colocación de las placas. Resolución del perímetro interior y exterior del elemento. Sujeción de las placas. Repasos y limpieza.
Criterio de medición de proyecto: Superficie medida según documentación gráfica de Proyecto.
Criterio de medición de obra: Se medirá la superficie realmente ejecutada según especificaciones de Proyecto.

| Código | Ud | Descripción | Rendimiento | Precio | Importe |
|---|---|---|---|---|---|
| mt13lpo010e | m² | Teja asfáltica 10 ondas, de perfil ondulado y color negro, a base de fibras minerales y vegetales saturadas con una emulsión bituminosa a altas temperaturas. (material) | 1.100 | 30.51 | 33.56 |
| mt13lps030 | Ud | Tornillo galvanizado con tarugo de plástico y arandela plomo/fierro, para fijación de placas sobre soporte cerámico. (material) | 6.000 | 0.37 | 2.22 |
| mt13lps020 | m | Remate perimetral de plancha galvanizada esmaltada, de varios colores. (material) | 0.400 | 7.15 | 2.86 |
| mo052 | h | Operario en sistemas de fachadas prefabricadas. (mano de obra) | 0.185 | 32.35 | 5.98 |
| mo099 | h | Oficial en sistemas de fachadas prefabricadas. (mano de obra) | 0.185 | 21.86 | 4.04 |
| % | % | Herramientas | 2 % | 48.66 | 0.97 |
|  |  | Costes directos |  |  | 49.63 |
