# Puerta de closet de dos hojas de 215 cm de altura de 50x3,5 cm, de tablero de triplay; marco de madera maciza

- Propiedad del archivo: CYPE INGENIEROS, S.A.
- Formato: FIEBDC-3/2002
- Ámbito geográfico: Perú
- Costes indirectos: 3.00 %
- Gastos generales: 13.00 %
- Beneficio industrial: 6.00 %
- IVA: 18.00 %

## P Tabiques y closets

### PA Closets

#### PAH Puertas de madera

**PAH010** Ud Puerta de closet de dos hojas de 215 cm de altura de 50x3,5 cm, de tablero de triplay; marco de madera maciza.
Suministro y colocación de puerta de closet de dos hojas de 215 cm de altura de 50x3,5 cm, de tablero de triplay; marco de madera maciza; en la cara exterior. Incluso herrería de colgar, cierre y tirador sobre escudo largo de latón negro brillo, serie básica. Ajuste de la hoja, fijación de los herrería y ajuste final. Totalmente montada y probada.
Incluye: Colocación, aplomado y nivelación de marcos. Recibido a la obra de los elementos de fijación de marcos. Colocación de los herrería de colgar. Colocación de la hoja. Colocación de los herrería de cierre.
Criterio de medición de proyecto: Número de unidades previstas, según documentación gráfica de Proyecto.
Criterio de medición de obra: Se medirá el número de unidades realmente ejecutadas según especificaciones de Proyecto.

| Código | Ud | Descripción | Rendimiento | Precio | Importe |
|---|---|---|---|---|---|
| mt22aap040dFb | Ud | Marco de madera maciza para puerta de closet de dos hojas de 215 cm de altura, con elementos de fijación. (material) | 1.000 | 11.14 | 11.14 |
| mt22pxc010a | Ud | Puerta de closet de tablero de triplay, 215x50x3,5 cm. (material) | 2.000 | 20.45 | 40.90 |
| mt23icl010p | Ud | Pernio de 80x52 mm, con remate, en latón negro brillo, para puerta de closet o maletero. (material) | 6.000 | 0.65 | 3.90 |
| mt23hcl010a | Ud | Juego de tirador y escudo largo de latón negro brillo, serie básica, para puerta de closet. (material) | 2.000 | 6.89 | 13.78 |
| mt23ppb050 | Ud | Imán de cierre para puerta de closet o maletero. (material) | 4.000 | 0.28 | 1.12 |
| mt23ppb031 | Ud | Tornillo de latón 21/35 mm. (material) | 36.000 | 0.06 | 2.16 |
| op00cla010 |  | Clavadora. | 1.000 | 0.00 | 0.00 |
| op00gra010 |  | Grapadora. | 1.000 | 0.00 | 0.00 |
| op00sie010 |  | Sierra de calar. | 1.000 | 0.00 | 0.00 |
| op00cep010 |  | Garlopa. | 1.000 | 0.00 | 0.00 |
| op00ato010 |  | Atornillador. | 1.000 | 0.00 | 0.00 |
| op00tro010 |  | Tronzador. | 1.000 | 0.00 | 0.00 |
| mo016 | h | Operario carpintero. (mano de obra) | 1.665 | 4.46 | 7.43 |
| mo056 | h | Oficial carpintero. (mano de obra) | 1.665 | 3.61 | 6.01 |
| % | % | Costes directos complementarios | 2 % | 86.44 | 1.73 |
|  |  | Costes directos |  |  | 88.17 |
