# Baranda de acero inoxidable AISI 304 de 100 cm de altura

- Propiedad del archivo: CYPE INGENIEROS, S.A.
- Formato: FIEBDC-3/2002
- Ámbito geográfico: Perú
- Costes indirectos: 3.00 %
- Gastos generales: 13.00 %
- Beneficio industrial: 6.00 %
- IVA: 18.00 %

## P Tabiques y closets

### PD Defensas interiores

#### PDB Barandillas y pasamanos

**PDB070** m Baranda de acero inoxidable AISI 304 de 100 cm de altura, compuesta de pasamanos de 50 mm de diámetro sujeto a parantes verticales de 40x40 mm y entrepaño de 3 barrotes macizos horizontales soldados a los parantes para hueco poligonal de losa, fijada mediante atornillado en obra de albañilería.
Suministro y colocación de baranda de acero inoxidable AISI 304 de 100 cm de altura, compuesta de pasamanos de 50 mm de diámetro sujeto a parantes verticales de 40x40 mm dispuestos cada 120 cm y entrepaño de 3 barrotes macizos horizontales de 12 mm de diámetro soldados a los parantes, para hueco poligonal de losa. Incluso parte proporcional de patas de agarre, fijación mediante atornillado en obra de albañilería con tarugos y tornillos de acero. Elaborada en taller y montada en obra.
Incluye: Replanteo de los puntos de fijación. Aplomado y nivelación. Fijación mediante atornillado en obra de albañilería. Resolución de las uniones entre tramos.
Criterio de medición de proyecto: Longitud medida a ejes en verdadera magnitud, según documentación gráfica de Proyecto.
Criterio de medición de obra: Se medirá, en verdadera magnitud, a ejes, la longitud realmente ejecutada según especificaciones de Proyecto.

| Código | Ud | Descripción | Rendimiento | Precio | Importe |
|---|---|---|---|---|---|
| mt26aaa031 | Ud | Repercusión, por m de baranda, de elementos de fijación sobre obra de albañilería: tarugos y tornillos de acero. (material) | 1.000 | 1.73 | 1.73 |
| mt26dbe310f | m | Baranda de acero inoxidable AISI 304 de 100 cm de altura, compuesta de pasamanos de 50 mm de diámetro sujeto a parantes verticales de 40x40 mm dispuestos cada 120 cm y entrepaño de 3 barrotes macizos horizontales de 12 mm de diámetro soldados a los parantes, para hueco poligonal de losa. (material) | 1.000 | 154.62 | 154.62 |
| mq08sol020 | h | Equipo y elementos auxiliares para soldadura eléctrica. (maquinaria) | 0.101 | 2.38 | 0.24 |
| op00tal010 |  | Taladro. | 1.000 | 0.00 | 0.00 |
| op00ato010 |  | Atornillador. | 1.000 | 0.00 | 0.00 |
| op00amo010 |  | Amoladora o radial. | 1.000 | 0.00 | 0.00 |
| mo017 | h | Operario carpintero metálico. (mano de obra) | 1.305 | 4.45 | 5.81 |
| mo057 | h | Oficial carpintero metálico. (mano de obra) | 1.305 | 3.59 | 4.68 |
| % | % | Costes directos complementarios | 2 % | 167.08 | 3.34 |
|  |  | Costes directos |  |  | 170.42 |
