# Junta de expansión en techo plano transitable, no ventilado. Impermeabilización con láminas de poliolefinas

- Propiedad del archivo: CYPE INGENIEROS, S.A.
- Formato: FIEBDC-3/2002
- Ámbito geográfico: Perú
- Divisa: PEN
- Costes indirectos: 3.00 %
- Gastos generales: 13.00 %
- Beneficio industrial: 6.00 %
- IVA: 18.00 %

## Q Techos

### QA Planos transitables, no ventilados

#### QAF Puntos singulares

**QAF011** m Junta de expansión en techo plano transitable, no ventilado. Impermeabilización con láminas de poliolefinas.
Junta de expansión en techo plano transitable, no ventilado, con piso fijo, tipo convencional. Impermeabilización: banda de refuerzo para lámina impermeabilizante flexible tipo EVAC, de 380 mm de anchura, compuesta de una doble hoja de poliolefina termoplástica con acetato de vinil etileno, con ambas caras revestidas de fibras de poliéster no tejidas, de 0,8 mm de espesor y 625 g/m², fijada al soporte con adhesivo cementoso mejorado C2 E, formando un fuelle sin adherir en la zona de la junta; fondo de juntas para sellado en cordones de polietileno expandido, de 20 mm de diámetro; y banda de terminación para lámina impermeabilizante flexible tipo EVAC, de 380 mm de anchura, compuesta de una doble hoja de poliolefina termoplástica con acetato de vinil etileno, con ambas caras revestidas de fibras de poliéster no tejidas, de 0,8 mm de espesor y 625 g/m² fijada a la impermeabilización continua del techo, con adhesivo cementoso mejorado C2 E, formando un fuelle sin adherir en la zona de la junta, sobre el cordón de relleno.
Incluye: Limpieza y preparación de la superficie. Colocación de la banda de refuerzo con adhesivo cementoso. Colocación del cordón de relleno en el interior de la junta. Colocación de la banda de terminación con adhesivo cementoso.
Criterio de medición de proyecto: Longitud medida en proyección horizontal, según documentación gráfica de Proyecto.
Criterio de medición de obra: Se medirá, en proyección horizontal, la longitud realmente ejecutada según especificaciones de Proyecto.

| Código | Ud | Descripción | Rendimiento | Precio | Importe |
|---|---|---|---|---|---|
| mt09mcr250a | kg | Adhesivo cementoso mejorado, C2 E, con tiempo abierto ampliado, para la fijación de geomembranas, compuesto por cementos especiales, agregados seleccionados y resinas sintéticas. (material) | 2.400 | 2.13 | 5.11 |
| mt15rev040cg | m | Banda de refuerzo para lámina impermeabilizante flexible tipo EVAC, de 380 mm de anchura, compuesta de una doble hoja de poliolefina termoplástica con acetato de vinil etileno, con ambas caras revestidas de fibras de poliéster no tejidas, de 0,8 mm de espesor y 625 g/m², suministrada en rollos de 30 m de longitud. (material) | 2.100 | 36.20 | 76.02 |
| mt15sja030bb | m | Fondo de juntas para sellado en cordones de polietileno expandido, de 20 mm de diámetro, para limitar la profundidad de la junta de expansión. (material) | 1.050 | 1.15 | 1.21 |
| mo029 | h | Operario aplicador de láminas impermeabilizantes. (mano de obra) | 0.123 | 31.48 | 3.87 |
| mo067 | h | Oficial aplicador de láminas impermeabilizantes. (mano de obra) | 0.123 | 21.86 | 2.69 |
| % | % | Herramientas | 2 % | 88.90 | 1.78 |
|  |  | Costes directos |  |  | 90.68 |
