# Alero decorativo formado por canecillo de madera y ladrillo cerámico hueco

- Propiedad del archivo: CYPE INGENIEROS, S.A.
- Formato: FIEBDC-3/2002
- Ámbito geográfico: Perú
- Costes indirectos: 3.00 %
- Gastos generales: 13.00 %
- Beneficio industrial: 6.00 %
- IVA: 18.00 %

## Q Techos

### QR Remates

#### QRA Aleros

**QRA010** m Alero decorativo formado por canecillo de madera y ladrillo cerámico hueco.
Formación de alero decorativo en techo, formado por canecillos de madera de 80x10x15 cm separados 50 cm, ladrillo cerámico hueco de 50x20x3 cm, capa de compresión de 3 cm de espesor de concreto simple f'c=210 kg/cm² (21 MPa), no expuesto a ciclos de congelamiento y deshielo, exposición a sulfatos insignificante, sin requerimiento de permeabilidad, no expuesto a cloruros, tamaño máximo del agregado 12,5 mm, consistencia blanda, enfoscado entre canecillos con mortero de cemento 1:3 y emboquillado.
Incluye: Replanteo y trazado en la losa de los elementos componentes del alero. Colocación de canecillos. Formación de tablero. Vaciado, extendido y regleado de la capa de mortero de regularización. Enfoscado.
Criterio de medición de proyecto: Longitud del borde del faldón, medida por su cara exterior, según documentación gráfica de Proyecto.
Criterio de medición de obra: Se medirá, por su mayor desarrollo lineal, la longitud realmente ejecutada según especificaciones de Proyecto.

| Código | Ud | Descripción | Rendimiento | Precio | Importe |
|---|---|---|---|---|---|
| mt13anm010 | Ud | Canecillo de madera, 80x10x15 cm. (material) | 2.150 | 9.53 | 20.49 |
| mt04lvg020a | Ud | Tablero cerámico hueco machihembrado, para revestir, 50x20x3 cm. (material) | 4.000 | 0.27 | 1.08 |
| mt10hmf055ajb | m³ | Concreto simple f'c=210 kg/cm² (21 MPa), no expuesto a ciclos de congelamiento y deshielo, exposición a sulfatos insignificante, sin requerimiento de permeabilidad, no expuesto a cloruros, tamaño máximo del agregado 12,5 mm, consistencia blanda, premezclado en planta, según el Reglamento Nacional de Edificaciones NTE E.060. (material) | 0.030 | 64.60 | 1.94 |
| mt09mor010f | m³ | Mortero de cemento CEM II/B-P 32,5 N tipo M-15, confeccionado en obra con 450 kg/m³ de cemento y una proporción en volumen 1/3. (material) | 0.020 | 153.09 | 3.06 |
| mt27plj010b | l | Imprimación selladora para exterior, formulada con resinas alcídicas y pigmentos seleccionados, color blanco, aplicada con brocha, rodillo o pistola. (material) | 0.190 | 13.70 | 2.60 |
| mt27bsj005a | l | Barniz sintético, aspecto mate. (material) | 0.090 | 6.92 | 0.62 |
| au00auh040 |  | Vibrador de concreto, eléctrico. | 1.000 | 0.00 | 0.00 |
| mo019 | h | Operario de construcción. (mano de obra) | 0.794 | 4.38 | 3.48 |
| mo075 | h | Oficial de construcción. (mano de obra) | 0.794 | 3.58 | 2.84 |
| mo037 | h | Operario pintor. (mano de obra) | 0.306 | 4.38 | 1.34 |
| % | % | Costes directos complementarios | 2 % | 37.45 | 0.75 |
|  |  | Costes directos |  |  | 38.20 |
