# Alero decorativo formado por ladrillo aplantillado, pecho de paloma

- Propiedad del archivo: CYPE INGENIEROS, S.A.
- Formato: FIEBDC-3/2002
- Ámbito geográfico: Perú
- Costes indirectos: 3.00 %
- Gastos generales: 13.00 %
- Beneficio industrial: 6.00 %
- IVA: 18.00 %

## Q Techos

### QR Remates

#### QRA Aleros

**QRA010** m Alero decorativo formado por ladrillo aplantillado, pecho de paloma.
Formación de alero decorativo en techo, formado por ladrillo aplantillado especial para alero, en forma de pecho de paloma, recibido con mortero de cemento 1:6 y emboquillado de tejas con concreto simple f'c=210 kg/cm² (21 MPa), no expuesto a ciclos de congelamiento y deshielo, exposición a sulfatos insignificante, sin requerimiento de permeabilidad, no expuesto a cloruros, tamaño máximo del agregado 12,5 mm, consistencia blanda.
Incluye: Replanteo y trazado en la losa de los elementos componentes del alero. Colocación de los ladrillos cerámicos. Vaciado, extendido y regleado del concreto.
Criterio de medición de proyecto: Longitud del borde del faldón, medida por su cara exterior, según documentación gráfica de Proyecto.
Criterio de medición de obra: Se medirá, por su mayor desarrollo lineal, la longitud realmente ejecutada según especificaciones de Proyecto.

| Código | Ud | Descripción | Rendimiento | Precio | Importe |
|---|---|---|---|---|---|
| mt05mpa011a | Ud | Ladrillo cerámico cara vista macizo prensado, pecho de paloma, rojo, 24x12x5 cm. (material) | 18.000 | 0.53 | 9.54 |
| mt10hmf055ajb | m³ | Concreto simple f'c=210 kg/cm² (21 MPa), no expuesto a ciclos de congelamiento y deshielo, exposición a sulfatos insignificante, sin requerimiento de permeabilidad, no expuesto a cloruros, tamaño máximo del agregado 12,5 mm, consistencia blanda, premezclado en planta, según el Reglamento Nacional de Edificaciones NTE E.060. (material) | 0.010 | 64.60 | 0.65 |
| mt09mor010c | m³ | Mortero de cemento CEM II/B-P 32,5 N tipo M-5, confeccionado en obra con 250 kg/m³ de cemento y una proporción en volumen 1/6. (material) | 0.020 | 118.22 | 2.36 |
| op00amo010 |  | Amoladora o radial. | 1.000 | 0.00 | 0.00 |
| au00auh040 |  | Vibrador de concreto, eléctrico. | 1.000 | 0.00 | 0.00 |
| mo019 | h | Operario de construcción. (mano de obra) | 0.713 | 4.38 | 3.12 |
| mo075 | h | Oficial de construcción. (mano de obra) | 0.713 | 3.58 | 2.55 |
| % | % | Costes directos complementarios | 2 % | 18.22 | 0.36 |
|  |  | Costes directos |  |  | 18.58 |
