# Cumbrera de teja cerámica

- Propiedad del archivo: CYPE INGENIEROS, S.A.
- Formato: FIEBDC-3/2002
- Ámbito geográfico: Perú
- Divisa: PEN
- Costes indirectos: 3.00 %
- Gastos generales: 13.00 %
- Beneficio industrial: 6.00 %
- IVA: 18.00 %

## Q Techos

### QR Remates

#### QRL Limahoyas, limatesas y cumbreras

**QRL040** m Cumbrera de teja cerámica.
Formación de cumbrera con caballetes cerámicos, color rojo, para tejas curvas, recibidos con mortero de cemento, confeccionado en obra, dosificación 1:6. Incluso empalmes.
Incluye: Colocación de las tejas con mortero.
Criterio de medición de proyecto: Longitud medida en verdadera magnitud, según documentación gráfica de Proyecto.
Criterio de medición de obra: Se medirá, en verdadera magnitud, la longitud realmente ejecutada según especificaciones de Proyecto.

| Código | Ud | Descripción | Rendimiento | Precio | Importe |
|---|---|---|---|---|---|
| mt13tac011a | Ud | Caballete cerámico, color rojo, para tejas curvas. (material) | 3.000 | 2.87 | 8.61 |
| mt08aaa010a | m³ | Agua. (material) | 0.006 | 4.48 | 0.03 |
| mt01arg005a | t | Arena de cantera, para mortero preparado en obra. (material) | 0.049 | 59.80 | 2.93 |
| mt08cem000b | kg | Cemento gris en sacos. (material) | 7.500 | 0.45 | 3.38 |
| mq06hor010 | h | Mezcladora de concreto. (maquinaria) | 0.021 | 5.44 | 0.11 |
| mo020 | h | Operario de construcción. (mano de obra) | 0.358 | 25.65 | 9.18 |
| mo112 | h | Peón especializado de construcción. (mano de obra) | 0.469 | 17.41 | 8.17 |
| % | % | Herramientas | 2 % | 32.41 | 0.65 |
|  |  | Costes directos |  |  | 33.06 |
